# Herr. Räume ehem. Polizei
Angebotsaufforderung (GAEB DA XML 3.2, DA83)
Projekt: 77330_D7_0001
Währung: EUR
Nebenangebote zugelassen: ja
Abgabeort: SB Region Nord-West, Schloss, 49186 Bad Iburg
Auftraggeber: Staatl. Baumanagement Region Nord-West, (ab 01.01.2022), Schloss, 49186 Bad Iburg, D, Ansprechpartner Vergabestelle, Telefon 05403 7302-500, Fax 05403 7302-999, E-Mail vergabe@sb-rnw.niedersachsen.de
Erstellt mit: GXML Toolbox V3.3 R20230829, iTWO_64 V25.0.650, 08.10.2026

## Allgemeine Baubeschreibung
Die ehemaligen Räumlichkeiten der Polizeistation im Dienstgebäude Lange Straße 37 in Quakenbrück werden aufgrund eines Mehrbedarfes an Bürofläche für das Finanzamt Quakenbrück hergerichtet.
Des Weiteren wird zusätzlich die öffentliche Beratungsstelle (Infothek) in den Räumlichkeiten untergebracht.
Um den Mehrbedarf umsetzen zu können, sind grundlegende, raumverändernde Maßnahmen erforderlich. Im vorderen Bereich werden die Beratungsstellen (Infothek) mit Empfang und Wartebereich des Finanzamtes neu angesiedelt. Die Raumgrößen entsprechen dann den Anforderungen des Nutzerbedarfs. Hinter dem "öffentlichen" Bereich der Beratungsstelle entsteht ein interner Bereich zur Büronutzung mit direktem Zugang. Die Bürogrößen werden entsprechend angepasst. Der vorhandene Sanitärbereich wird komplett zurückgebaut und neu strukturiert. Das Behinderten-WC entspricht dann den geltenden DIN-Normen.

## 26A30467 Heizung- Lüftung- und Sanitärtechnik
Datum: 08.10.2026

### Bereich 01 Sanitärtechnik

#### Abschnitt 01.01 Schmutzwasserleitungen

**01.01.0010 Abwasserltg PP heißwasserbest. schallgedämmt mehrschichtig DN/OD100 Gebäude**
STLB-Bau 2026-04 044
Abwasserleitung aus PP-Rohr DIN EN 1451-1, heißwasserbeständig (bis 95 Grad C) und schallgedämmt, mit mehrschichtigem Aufbau, DN/OD 100, Verbindung mit Steckmuffe, einschl. Dichtringen, Verlegung in Gebäuden, Form- und Verbindungsstücke werden gesondert vergütet, besondere Rohrbefestigungen werden gesondert vergütet.
Menge: 22,000 m
Leistungsbereichkatalog: 044
DIN276_08: 411
Kostengruppe DIN 276 2018-12: 411

**01.01.0020 Abwasserltg PP heißwasserbest. mehrschichtig DN/OD75 Gebäude**
STLB-Bau 2026-04 044
Abwasserleitung aus PP-Rohr DIN EN 1451-1, heißwasserbeständig (bis 95 Grad C), mit mehrschichtigem Aufbau, DN/OD 75, Verbindung mit Steckmuffe, einschl. Dichtringen, Verlegung in Gebäuden, Form- und Verbindungsstücke werden gesondert vergütet.
Menge: 6,000 m
Leistungsbereichkatalog: 044
DIN276_08: 411
Kostengruppe DIN 276 2018-12: 411

**01.01.0030 Abwasserltg PP heißwasserbest. mehrschichtig DN/OD50 Gebäude**
STLB-Bau 2026-04 044
Abwasserleitung aus PP-Rohr DIN EN 1451-1, heißwasserbeständig (bis 95 Grad C), mit mehrschichtigem Aufbau, DN/OD 50, Verbindung mit Steckmuffe, einschl. Dichtringen, Verlegung in Gebäuden, Form- und Verbindungsstücke werden gesondert vergütet, besondere Rohrbefestigungen werden gesondert vergütet.
Menge: 18,000 m
Leistungsbereichkatalog: 044
DIN276_08: 411
Kostengruppe DIN 276 2018-12: 411

**01.01.0040 Bogen Abwasserltg PP heißwasserbest. mehrschichtig DN/OD100**
STLB-Bau 2026-04 044
Bogen, für Abwasserleitung, aus PP-Rohr DIN EN 1451-1, heißwasserbeständig (bis 95 Grad C), mit mehrschichtigem Aufbau, DN/OD 100.
Menge: 28,000 St
Leistungsbereichkatalog: 044
DIN276_08: 411
Kostengruppe DIN 276 2018-12: 411

**01.01.0050 Bogen Abwasserltg PP heißwasserbest. mehrschichtig DN/OD75**
STLB-Bau 2026-04 044
Bogen, für Abwasserleitung, aus PP-Rohr DIN EN 1451-1, heißwasserbeständig (bis 95 Grad C), mit mehrschichtigem Aufbau, DN/OD 75.
Menge: 6,000 St
Leistungsbereichkatalog: 044
DIN276_08: 411
Kostengruppe DIN 276 2018-12: 411

**01.01.0060 Bogen Abwasserltg PP heißwasserbest. mehrschichtig DN/OD50**
STLB-Bau 2026-04 044
Bogen, für Abwasserleitung, aus PP-Rohr DIN EN 1451-1, heißwasserbeständig (bis 95 Grad C), mit mehrschichtigem Aufbau, DN/OD 50.
Menge: 14,000 St
Leistungsbereichkatalog: 044
DIN276_08: 411
Kostengruppe DIN 276 2018-12: 411

**01.01.0070 Abzweig 45-90Grad Abwasserltg PP heißwasserbest. mehrschichtig DN/OD100**
STLB-Bau 2026-04 044
Abzweig, über 45 bis 90 Grad, für Abwasserleitung, aus PP-Rohr DIN EN 1451-1, heißwasserbeständig (bis 95 Grad C), mit mehrschichtigem Aufbau, DN/OD 100.
Menge: 4,000 St
Leistungsbereichkatalog: 044
DIN276_08: 411
Kostengruppe DIN 276 2018-12: 411

**01.01.0080 Abzweig 45-90Grad Abwasserltg PP heißwasserbest. mehrschichtig DN/OD75**
STLB-Bau 2026-04 044
Abzweig, über 45 bis 90 Grad, für Abwasserleitung, aus PP-Rohr DIN EN 1451-1, heißwasserbeständig (bis 95 Grad C), mit mehrschichtigem Aufbau, DN/OD 75.
Menge: 2,000 St
Leistungsbereichkatalog: 044
DIN276_08: 411
Kostengruppe DIN 276 2018-12: 411

**01.01.0090 Abzweig 45-90Grad Abwasserltg PP heißwasserbest. mehrschichtig DN/OD50**
STLB-Bau 2026-04 044
Abzweig, über 45 bis 90 Grad, für Abwasserleitung, aus PP-Rohr DIN EN 1451-1, heißwasserbeständig (bis 95 Grad C), mit mehrschichtigem Aufbau, DN/OD 50.
Menge: 4,000 St
Leistungsbereichkatalog: 044
DIN276_08: 411
Kostengruppe DIN 276 2018-12: 411

**01.01.0100 Reduzierstück Abwasserltg PP heißwasserbest. mehrschichtig DN/OD100 DN75**
STLB-Bau 2026-04 044
Reduzierstück, für Abwasserleitung, aus PP-Rohr DIN EN 1451-1, heißwasserbeständig (bis 95 Grad C), mit mehrschichtigem Aufbau, DN/OD 100, 2. DN/OD 75.
Menge: 2,000 St
Leistungsbereichkatalog: 044
DIN276_08: 411
Kostengruppe DIN 276 2018-12: 411

**01.01.0110 Reduzierstück Abwasserltg PP heißwasserbest. mehrschichtig DN/OD100 DN50**
STLB-Bau 2026-04 044
Reduzierstück, für Abwasserleitung, aus PP-Rohr DIN EN 1451-1, heißwasserbeständig (bis 95 Grad C), mit mehrschichtigem Aufbau, DN/OD 100, 2. DN/OD 50.
Menge: 3,000 St
Leistungsbereichkatalog: 044
DIN276_08: 411
Kostengruppe DIN 276 2018-12: 411

**01.01.0120 Reduzierstück Abwasserltg PP heißwasserbest. mehrschichtig DN/OD75 DN50**
STLB-Bau 2026-04 044
Reduzierstück, für Abwasserleitung, aus PP-Rohr DIN EN 1451-1, heißwasserbeständig (bis 95 Grad C), mit mehrschichtigem Aufbau, DN/OD 75, 2. DN/OD 50.
Menge: 2,000 St
Leistungsbereichkatalog: 044
DIN276_08: 411
Kostengruppe DIN 276 2018-12: 411

**01.01.0130 Passstück Abwasserltg PP heißwasserbest. mehrschichtig DN/OD100**
STLB-Bau 2026-04 044
Passstück bis 50 cm, für Abwasserleitung, aus PP-Rohr DIN EN 1451-1, heißwasserbeständig (bis 95 Grad C), mit mehrschichtigem Aufbau, DN/OD 100.
Menge: 3,000 St
Leistungsbereichkatalog: 044
DIN276_08: 411
Kostengruppe DIN 276 2018-12: 411

**01.01.0140 Passstück Abwasserltg PP heißwasserbest. mehrschichtig DN/OD75**
STLB-Bau 2026-04 044
Passstück bis 50 cm, für Abwasserleitung, aus PP-Rohr DIN EN 1451-1, heißwasserbeständig (bis 95 Grad C), mit mehrschichtigem Aufbau, DN/OD 75.
Menge: 6,000 St
Leistungsbereichkatalog: 044
DIN276_08: 411
Kostengruppe DIN 276 2018-12: 411

**01.01.0150 Passstück Abwasserltg PP heißwasserbest. mehrschichtig DN/OD50**
STLB-Bau 2026-04 044
Passstück bis 50 cm, für Abwasserleitung, aus PP-Rohr DIN EN 1451-1, heißwasserbeständig (bis 95 Grad C), mit mehrschichtigem Aufbau, DN/OD 50.
Menge: 8,000 St
Leistungsbereichkatalog: 044
DIN276_08: 411
Kostengruppe DIN 276 2018-12: 411

**01.01.0160 Enddeckel Abwasserltg PP heißwasserbest. mehrschichtig DN/OD100**
STLB-Bau 2026-04 044
Enddeckel, für Abwasserleitung, aus PP-Rohr DIN EN 1451-1, heißwasserbeständig (bis 95 Grad C), mit mehrschichtigem Aufbau, DN/OD 100.
Menge: 2,000 St
Leistungsbereichkatalog: 044
DIN276_08: 411
Kostengruppe DIN 276 2018-12: 411

**01.01.0170 Enddeckel Abwasserltg PP heißwasserbest. mehrschichtig DN/OD50**
STLB-Bau 2026-04 044
Enddeckel, für Abwasserleitung, aus PP-Rohr DIN EN 1451-1, heißwasserbeständig (bis 95 Grad C), mit mehrschichtigem Aufbau, DN/OD 50.
Menge: 2,000 St
Leistungsbereichkatalog: 044
DIN276_08: 411
Kostengruppe DIN 276 2018-12: 411

**01.01.0180 Sifonanschlussbogen Dichtung Abwasserltg PP heißwasserbest. DN/OD50 DN32**
STLB-Bau 2026-04 044
Sifon-Anschlussbogen einschl. Dichtung, für Abwasserleitung, aus PP-Rohr DIN EN 1451-1, heißwasserbeständig (bis 95 Grad C), DN/OD 50, 2. DN/OD 32.
Menge: 3,000 St
Leistungsbereichkatalog: 044
Kostengruppe DIN 276 2018-12: 411

**01.01.0190 Anschluss Rohrende herstellen Abwasserltg DN100 PP-Rohr DN100**
STLB-Bau 2026-04 044
Anschluss am Rohrende herstellen, an vorh. Abwasserleitung, aus Gusseisen-Rohr, DN 100, mit PP-Rohr DIN EN 1451-1 (HT-Rohr), 2. DN 100, einschl. Dichtungsmittel.
Menge: 2,000 St
Leistungsbereichkatalog: 044
DIN276_08: 411
Kostengruppe DIN 276 2018-12: 411

**01.01.0200 Anschluss Rohrende herstellen Abwasserltg DN100 Gussrohr DN100**
STLB-Bau 2026-04 044
Anschluss am Rohrende herstellen, an vorh. Abwasserleitung, aus Gusseisen-Rohr, DN 100, mit Gusseisenrohr DIN EN 877 und DIN 19522, 2. DN 100, einschl. Dichtungsmittel.
Menge: 1,000 St
Leistungsbereichkatalog: 044
DIN276_08: 411
Kostengruppe DIN 276 2018-12: 411

#### Abschnitt 01.02 Trinkwasserleitungen und Zubehör

**01.02.0010 Rohr Stahl niro geschweißt TW AD 28mm WD 1,2mm Pressen**
STLB-Bau 2026-04 042
Rohrleitung aus nichtrostenden Stahlrohren DVGW GW 541, geschweißt, Werkstoff-Nr 1.4401, für Trinkwasser DIN 1988-200, Außendurchmesser 28 mm, Wanddicke 1,2 mm, Verbindung durch Pressen, einschl. Dichtungsmittel und Herstellen der Verbindungen, Form- und Verbindungsstücke werden gesondert vergütet, besondere Rohrbefestigungen werden gesondert vergütet, Verlegung in Gebäuden.
Menge: 11,000 m
Leistungsbereichkatalog: 042

**01.02.0020 Rohr Stahl niro geschweißt TW AD 22mm WD 1,2mm Pressen**
STLB-Bau 2026-04 042
Rohrleitung aus nichtrostenden Stahlrohren DVGW GW 541, geschweißt, Werkstoff-Nr 1.4401, für Trinkwasser DIN 1988-200, Außendurchmesser 22 mm, Wanddicke 1,2 mm, Verbindung durch Pressen, einschl. Dichtungsmittel und Herstellen der Verbindungen, Form- und Verbindungsstücke werden gesondert vergütet, besondere Rohrbefestigungen werden gesondert vergütet, Verlegung in Gebäuden.
Menge: 28,000 m
Leistungsbereichkatalog: 042

**01.02.0030 Rohr Stahl niro geschweißt TW AD 18mm WD 1mm Pressen**
STLB-Bau 2026-04 042
Rohrleitung aus nichtrostenden Stahlrohren DVGW GW 541, geschweißt, Werkstoff-Nr 1.4401, für Trinkwasser DIN 1988-200, Außendurchmesser 18 mm, Wanddicke 1 mm, Verbindung durch Pressen, einschl. Dichtungsmittel und Herstellen der Verbindungen, Form- und Verbindungsstücke werden gesondert vergütet, besondere Rohrbefestigungen werden gesondert vergütet, Verlegung in Gebäuden.
Menge: 8,000 m
Leistungsbereichkatalog: 042

**01.02.0040 Rohr Stahl niro geschweißt TW AD 15mm WD 1mm Pressen**
STLB-Bau 2026-04 042
Rohrleitung aus nichtrostenden Stahlrohren DVGW GW 541, geschweißt, Werkstoff-Nr 1.4401, für Trinkwasser DIN 1988-200, Außendurchmesser 15 mm, Wanddicke 1 mm, Verbindung durch Pressen, einschl. Dichtungsmittel und Herstellen der Verbindungen, Form- und Verbindungsstücke werden gesondert vergütet, besondere Rohrbefestigungen werden gesondert vergütet, Verlegung in Gebäuden.
Menge: 30,000 m
Leistungsbereichkatalog: 042

**01.02.0050 Bogen Stahl niro TW Pressverbindung AD 28mm**
STLB-Bau 2026-04 042
Bogen, aus nichtrostendem Stahl, für Rohrleitung aus nichtrostendem Stahl, für Trinkwasser DIN 1988-200, als Pressverbindung, Außendurchmesser 28 mm.
Menge: 4,000 St
Leistungsbereichkatalog: 042

**01.02.0060 Bogen Stahl niro TW Pressverbindung AD 22mm**
STLB-Bau 2026-04 042
Bogen, aus nichtrostendem Stahl, für Rohrleitung aus nichtrostendem Stahl, für Trinkwasser DIN 1988-200, als Pressverbindung, Außendurchmesser 22 mm.
Menge: 14,000 St
Leistungsbereichkatalog: 042

**01.02.0070 Bogen Stahl niro TW Pressverbindung AD 18mm**
STLB-Bau 2026-04 042
Bogen, aus nichtrostendem Stahl, für Rohrleitung aus nichtrostendem Stahl, für Trinkwasser DIN 1988-200, als Pressverbindung, Außendurchmesser 18 mm.
Menge: 8,000 St
Leistungsbereichkatalog: 042

**01.02.0080 Bogen Stahl niro TW Pressverbindung AD 15mm**
STLB-Bau 2026-04 042
Bogen, aus nichtrostendem Stahl, für Rohrleitung aus nichtrostendem Stahl, für Trinkwasser DIN 1988-200, als Pressverbindung, Außendurchmesser 15 mm.
Menge: 26,000 St
Leistungsbereichkatalog: 042

**01.02.0090 T-Stück Stahl niro TW Pressverbindung AD 28mm**
STLB-Bau 2026-04 042
T-Stück, aus nichtrostendem Stahl, für Rohrleitung aus nichtrostendem Stahl, für Trinkwasser DIN 1988-200, als Pressverbindung, Außendurchmesser 28 mm.
Menge: 2,000 St
Leistungsbereichkatalog: 042

**01.02.0100 T-Stück Stahl niro TW Pressverbindung AD 22mm**
STLB-Bau 2026-04 042
T-Stück, aus nichtrostendem Stahl, für Rohrleitung aus nichtrostendem Stahl, für Trinkwasser DIN 1988-200, als Pressverbindung, Außendurchmesser 22 mm.
Menge: 6,000 St
Leistungsbereichkatalog: 042

**01.02.0110 T-Stück Stahl niro TW Pressverbindung AD 18mm**
STLB-Bau 2026-04 042
T-Stück, aus nichtrostendem Stahl, für Rohrleitung aus nichtrostendem Stahl, für Trinkwasser DIN 1988-200, als Pressverbindung, Außendurchmesser 18 mm.
Menge: 9,000 St
Leistungsbereichkatalog: 042

**01.02.0120 T-Stück Stahl niro TW Pressverbindung AD 15mm**
STLB-Bau 2026-04 042
T-Stück, aus nichtrostendem Stahl, für Rohrleitung aus nichtrostendem Stahl, für Trinkwasser DIN 1988-200, als Pressverbindung, Außendurchmesser 15 mm.
Menge: 10,000 St
Leistungsbereichkatalog: 042

**01.02.0130 Muffe Stahl niro TW Pressverbindung AD 28mm**
STLB-Bau 2026-04 042
Muffe, aus nichtrostendem Stahl, für Rohrleitung aus nichtrostendem Stahl, für Trinkwasser DIN 1988-200, als Pressverbindung, Außendurchmesser 28 mm.
Menge: 3,000 St
Leistungsbereichkatalog: 042

**01.02.0140 Muffe Stahl niro TW Pressverbindung AD 22mm**
STLB-Bau 2026-04 042
Muffe, aus nichtrostendem Stahl, für Rohrleitung aus nichtrostendem Stahl, für Trinkwasser DIN 1988-200, als Pressverbindung, Außendurchmesser 22 mm.
Menge: 3,000 St
Leistungsbereichkatalog: 042

**01.02.0150 Muffe Stahl niro TW Pressverbindung AD 18mm**
STLB-Bau 2026-04 042
Muffe, aus nichtrostendem Stahl, für Rohrleitung aus nichtrostendem Stahl, für Trinkwasser DIN 1988-200, als Pressverbindung, Außendurchmesser 18 mm.
Menge: 3,000 St
Leistungsbereichkatalog: 042

**01.02.0160 Muffe Stahl niro TW Pressverbindung AD 15mm**
STLB-Bau 2026-04 042
Muffe, aus nichtrostendem Stahl, für Rohrleitung aus nichtrostendem Stahl, für Trinkwasser DIN 1988-200, als Pressverbindung, Außendurchmesser 15 mm.
Menge: 3,000 St
Leistungsbereichkatalog: 042

**01.02.0170 Reduzierstück Stahl niro TW Pressverbindung AD 28mm x 22mm**
STLB-Bau 2026-04 042
Reduzierstück, aus nichtrostendem Stahl, für Rohrleitung aus nichtrostendem Stahl, für Trinkwasser DIN 1988-200, als Pressverbindung, Außendurchmesser 28 mm, 2. Durchmesser 22 mm.
Menge: 2,000 St
Leistungsbereichkatalog: 042

**01.02.0180 Reduzierstück Stahl niro TW Pressverbindung AD 22mm x 18mm**
STLB-Bau 2026-04 042
Reduzierstück, aus nichtrostendem Stahl, für Rohrleitung aus nichtrostendem Stahl, für Trinkwasser DIN 1988-200, als Pressverbindung, Außendurchmesser 22 mm, 2. Durchmesser 18 mm.
Menge: 4,000 St
Leistungsbereichkatalog: 042

**01.02.0190 Reduzierstück Stahl niro TW Pressverbindung AD 18mm x 15mm**
STLB-Bau 2026-04 042
Reduzierstück, aus nichtrostendem Stahl, für Rohrleitung aus nichtrostendem Stahl, für Trinkwasser DIN 1988-200, als Pressverbindung, Außendurchmesser 18 mm, 2. Durchmesser 15 mm.
Menge: 6,000 St
Leistungsbereichkatalog: 042

**01.02.0200 Reduzierstück Stahl niro TW Pressverbindung AD 22mm x 15mm**
STLB-Bau 2026-04 042
Reduzierstück, aus nichtrostendem Stahl, für Rohrleitung aus nichtrostendem Stahl, für Trinkwasser DIN 1988-200, als Pressverbindung, Außendurchmesser 22 mm, 2. Durchmesser 15 mm.
Menge: 8,000 St
Leistungsbereichkatalog: 042

**01.02.0210 Anschlusswinkel Stahl niro Rp 1/2/15mm TW Pressverbindung AD 15mm**
STLB-Bau 2026-04 042
Anschlusswinkel einschl. Abpressstopfen, verdrehsicher, in 45-Grad-Stufen arretierbar, aus nichtrostendem Stahl, Anschlussmaße Rp 1/2/15 mm, für Rohrleitung aus nichtrostendem Stahl, für Trinkwasser DIN 1988-200, als Pressverbindung, Außendurchmesser 15 mm.
Menge: 2,000 St
Leistungsbereichkatalog: 042
DIN276_08: 412
Kostengruppe DIN 276 2018-12: 412

**01.02.0220 Doppelanschlusswinkel Stahl niro Rp 1/2/15mm TW Pressverbindung AD 15mm**
STLB-Bau 2026-04 042
Doppelanschlusswinkel einschl. Abpressstopfen, verdrehsicher, in 45-Grad-Stufen arretierbar, aus nichtrostendem Stahl, Anschlussmaße Rp 1/2/15 mm, für Rohrleitung aus nichtrostendem Stahl, für Trinkwasser DIN 1988-200, als Pressverbindung, Außendurchmesser 15 mm.
Menge: 6,000 St
Leistungsbereichkatalog: 042
DIN276_08: 412
Kostengruppe DIN 276 2018-12: 412

**01.02.0230 Doppelanschlusswinkel Stahl niro Rp 1/2/18mm TW Pressverbindung AD 18mm**
STLB-Bau 2026-04 042
Doppelanschlusswinkel einschl. Abpressstopfen, verdrehsicher, in 45-Grad-Stufen arretierbar, aus nichtrostendem Stahl, Anschlussmaße Rp 1/2/18 mm, für Rohrleitung aus nichtrostendem Stahl, für Trinkwasser DIN 1988-200, als Pressverbindung, Außendurchmesser 18 mm.
Menge: 3,000 St
Leistungsbereichkatalog: 042
DIN276_08: 412
Kostengruppe DIN 276 2018-12: 412

**01.02.0240 Übergangsverschraubung Einsteckende IG Stahl niro TW Pressverbindung AD 22mm Rp1**
STLB-Bau 2026-04 042
Übergangsverschraubung, mit Einsteckende und Innengewinde, aus nichtrostendem Stahl, für Rohrleitung aus nichtrostendem Stahl, für Trinkwasser DIN 1988-200, als Pressverbindung, Außendurchmesser 22 mm, Gewindeanschluss Rp 1.
Menge: 2,000 St
Leistungsbereichkatalog: 042
DIN276_08: 412
Kostengruppe DIN 276 2018-12: 412

**01.02.0250 Übergangsstück Einsteckende AG Stahl niro TW Pressverbindung AD 28mm R1**
STLB-Bau 2026-04 042
Übergangsstück, mit Einsteckende und Außengewinde, aus nichtrostendem Stahl, für Rohrleitung aus nichtrostendem Stahl, für Trinkwasser DIN 1988-200, als Pressverbindung, Außendurchmesser 28 mm, Gewindeanschluss R 1.
Menge: 1,000 St
Leistungsbereichkatalog: 042
DIN276_08: 412
Kostengruppe DIN 276 2018-12: 412

**01.02.0260 Übergangsstück Einsteckende AG Stahl niro TW Pressverbindung AD 28mm R3/4**
STLB-Bau 2026-04 042
Übergangsstück, mit Einsteckende und Außengewinde, aus nichtrostendem Stahl, für Rohrleitung aus nichtrostendem Stahl, für Trinkwasser DIN 1988-200, als Pressverbindung, Außendurchmesser 28 mm, Gewindeanschluss R 3/4.
Menge: 1,000 St
Leistungsbereichkatalog: 042
DIN276_08: 412
Kostengruppe DIN 276 2018-12: 412

**01.02.0270 Übergangsstück Einsteckende AG Stahl niro TW Pressverbindung AD 22mm R3/4**
STLB-Bau 2026-04 042
Übergangsstück, mit Einsteckende und Außengewinde, aus nichtrostendem Stahl, für Rohrleitung aus nichtrostendem Stahl, für Trinkwasser DIN 1988-200, als Pressverbindung, Außendurchmesser 22 mm, Gewindeanschluss R 3/4.
Menge: 4,000 St
Leistungsbereichkatalog: 042
DIN276_08: 412
Kostengruppe DIN 276 2018-12: 412

**01.02.0280 Übergangsstück Einsteckende AG Stahl niro TW Pressverbindung AD 18mm R3/4**
STLB-Bau 2026-04 042
Übergangsstück, mit Einsteckende und Außengewinde, aus nichtrostendem Stahl, für Rohrleitung aus nichtrostendem Stahl, für Trinkwasser DIN 1988-200, als Pressverbindung, Außendurchmesser 18 mm, Gewindeanschluss R 3/4.
Menge: 2,000 St
Leistungsbereichkatalog: 042
DIN276_08: 412
Kostengruppe DIN 276 2018-12: 412

**01.02.0290 Übergangsstück Einsteckende AG Stahl niro TW Pressverbindung AD 15mm R1/2**
STLB-Bau 2026-04 042
Übergangsstück, mit Einsteckende und Außengewinde, aus nichtrostendem Stahl, für Rohrleitung aus nichtrostendem Stahl, für Trinkwasser DIN 1988-200, als Pressverbindung, Außendurchmesser 15 mm, Gewindeanschluss R 1/2.
Menge: 2,000 St
Leistungsbereichkatalog: 042
DIN276_08: 412
Kostengruppe DIN 276 2018-12: 412

**01.02.0300 Verlängerung Rotguss G1/2 L 20mm**
STLB-Bau 2026-04 045
Verlängerung DIN 3523, aus Rotguss, mit Gewinde G 1/2, Länge 20 mm.
Menge: 8,000 St
Leistungsbereichkatalog: 045

**01.02.0310 Verlängerung Rotguss G1/2 L 40mm**
STLB-Bau 2026-04 045
Verlängerung DIN 3523, aus Rotguss, mit Gewinde G 1/2, Länge 40 mm.
Menge: 8,000 St
Leistungsbereichkatalog: 045

**01.02.0320 Absperrventil Rotguss Schrägsitz Entleerungsanschluss Handrad Pressverschr. PN10 DN25 Dämmschalen**
STLB-Bau 2026-04 042
Absperrventil, für Trinkwasserleitung DIN 1988-200, Gehäuse, Oberteil und wasserberührende Teile der Innengarnitur aus Rotguss DIN EN 1982, Schrägsitzform, mit Entleerungsanschluss und -stopfen, mit wartungsfreier Spindelabdichtung, mit Handrad, beiderseits Pressverschraubung, Nenndruck 1 MPa (10 bar), DN 25, mit Dämmschalen.
Menge: 1,000 St
Leistungsbereichkatalog: 042

**01.02.0330 Absperrventil Rotguss Schrägsitz Entleerungsanschluss Handrad Pressverschr. PN10 DN20 Dämmschalen**
STLB-Bau 2026-04 042
Absperrventil, für Trinkwasserleitung DIN 1988-200, Gehäuse, Oberteil und wasserberührende Teile der Innengarnitur aus Rotguss DIN EN 1982, Schrägsitzform, mit Entleerungsanschluss und -stopfen, mit wartungsfreier Spindelabdichtung, mit Handrad, beiderseits Pressverschraubung, Nenndruck 1 MPa (10 bar), DN 20, mit Dämmschalen.
Menge: 1,000 St
Leistungsbereichkatalog: 042
DIN276_08: 412
Kostengruppe DIN 276 2018-12: 412

**01.02.0340 Absperrventil Rotguss Geradsitz-Durchgang Handrad Pressverschr. PN10 DN20 Dämmschalen**
STLB-Bau 2026-04 042
Absperrventil, für Trinkwasserleitung DIN 1988-200, Gehäuse, Oberteil und wasserberührende Teile der Innengarnitur aus Rotguss DIN EN 1982, Geradsitz-Durchgangsform, mit wartungsfreier Spindelabdichtung, mit Handrad, beiderseits Pressverschraubung, Nenndruck 1 MPa (10 bar), DN 20, mit Dämmschalen.
Menge: 1,000 St
Leistungsbereichkatalog: 042

**01.02.0350 Anschluss an Rohrltg Wasser Stahl verz DN25 Stahl niro Durchm. 6mm**
STLB-Bau 2026-04 042
Anschluss herstellen, Form- und Verbindungsstücke werden gesondert vergütet, an Rohrleitung, Medium Wasser, aus verzinktem Stahl, DN 25, durch Pressen, mit Rohr aus nichtrostendem Stahl, Außendurchmesser 6 mm.
Menge: 1,000 St
Leistungsbereichkatalog: 042
DIN276_08: 412
Kostengruppe DIN 276 2018-12: 412

**01.02.0360 Anschluss an Rohrltg Wasser Stahl verz DN20 Stahl niro Durchm. 6mm**
STLB-Bau 2026-04 042
Anschluss herstellen, Form- und Verbindungsstücke werden gesondert vergütet, an Rohrleitung, Medium Wasser, aus verzinktem Stahl, DN 20, durch Pressen, mit Rohr aus nichtrostendem Stahl, Außendurchmesser 6 mm.
Menge: 1,000 St
Leistungsbereichkatalog: 042
DIN276_08: 412
Kostengruppe DIN 276 2018-12: 412

**01.02.0370 Mikrobiologische Beprobung des Wassers.**
Beprobung des Wassers
Hierin enthalten ist die Probenahme kurz vor der
Übergabe mit Auswertung durch ein zugelassenes Labor,
auf Feststellung der mikrobiologischen
Unbedenklichkeit, im gesamten neuen
Trinkwassersystem, nach VDI 6023 und der chemischen
Unbedenklichkeit, entsprechend §14 der
Trinkwasserverordnung und Arbeitsblatt W 552. Hierbei
auch auf das Vorkommen von "Pseudomonas aeruginosa" zu
untersuchen. Je Beprobungsstelle.
Folgendes ist weiterhin zu beproben:
Escherichia Coli
Enterokokken,
coliforme Bakterien
Pseudonomas aeruginosa
Menge: 1,000 St

#### Abschnitt 01.03 Einrichtungsgegenstände

*Hinweis: WT-Anlage*

**01.03.0010 Installationsel. maxB 500 mm Inwandmontage Waschbecken-El.**
STLB-Bau 2026-04 045
Installationselement, Einbau in Trockenbauwand mit vorh. Unterkonstruktion aus Metall, ohne Bekleidung,
max. Breite Installationselement '500' mm,
für Inwandmontage, Waschbecken-Element, Auslösung der Spülung manuell, mit Schallschutz DIN 4109-1, mit Ablaufbogen, Ablaufbogen aus PE-HD-Rohr.
Menge: 2,000 St
Leistungsbereichkatalog: 045
DIN276_08: 419
Kostengruppe DIN 276 2018-12: 419

**01.03.0020 Waschbecken Sanitärporzellan B 450-500mm Ausladung 300-400mm**
STLB-Bau 2026-04 045
Waschbecken, Beckenaußenform rechteckig, aus Sanitärporzellan, glasiert, mit Loch für Einlocharmatur, mit Überlauf, für Ablaufventil, Breite über 450 bis 500 mm, Ausladung über 300 bis 400 mm, Befestigung an Installationselement.
Menge: 2,000 St
Leistungsbereichkatalog: 045
DIN276_08: 412
Kostengruppe DIN 276 2018-12: 412

**01.03.0030 Selbstschlussventil Waschplatz Standventil DN15 hydraulisch Messing Durchflusskl.A**
STLB-Bau 2026-04 045
Selbstschlussventil für Waschplatz, DIN EN 816, Standventil, DN 15, hydraulisch gesteuert, aus Messing, verchromt, Auslösung durch Berührung, Auslöseelement aus Metall, verchromt, Selbstschluss-Funktionsteil mit Kolbensteuerung, hydraulisch, Wasserlaufzeit einstellbar, Stagnationsspülungen mit einstellbarer Laufzeit und Spülintervall, Fließdruck mind. 0,05 MPa, Durchflussklasse A (max. 0,25 l/s), mit festem Auslauf, senkrecht, mit Luftansaugung DIN EN 246 (Luftsprudler), für Handbetätigung, Anschlussgewinde G 1/2.
Menge: 2,000 St
Leistungsbereichkatalog: 045
Kostengruppe DIN 276 2018-12: 412

**01.03.0040 Geruchverschluss Prüfzeichen Waschbecken 1 1/4xDN32 Messing Röhrengeruchverschluss**
STLB-Bau 2026-04 045
Geruchverschluss DIN 19541 mit Prüfzeichen, für Waschbecken, 1 1/4 x DN 32, aus Messing, verchromt, als Röhrengeruchverschluss.
Menge: 2,000 St
Leistungsbereichkatalog: 045
Kostengruppe DIN 276 2018-12: 412

**01.03.0050 Ablaufventil Waschbecken DN32 Messing Stopfenventil**
STLB-Bau 2026-04 045
Ablaufventil DIN EN 274-1, für Waschbecken DN 32, aus Messing, verchromt, als Stopfenventil, mit Stopfen, Gewindeanschluss aus Messing.
Menge: 2,000 St
Leistungsbereichkatalog: 045
Kostengruppe DIN 276 2018-12: 412

**01.03.0060 Eckventil DIN 3227 Absperr-Anschlussventil DN10 Messing Rosette**
STLB-Bau 2026-04 045
Eckventil DIN 3227, als Absperr- und Anschlussventil, DN 10, Geräuschverhalten DIN 4109-1 Gruppe I, mit Prüfbericht, aus Messing, verchromt, mit Rosette.
Menge: 4,000 St
Leistungsbereichkatalog: 045
Kostengruppe DIN 276 2018-12: 412

*Hinweis: WT-Anlage barrierefrei*

**01.03.0070 Installationsel. maxB 500 mm Inwandmontage Waschbecken-EckEl. UP-Geruchverschluss**
STLB-Bau 2026-04 045
Installationselement, Einbau in Trockenbauwand mit vorh. Unterkonstruktion aus Metall, ohne Bekleidung,
max. Breite Installationselement '500' mm,
für Inwandmontage, Waschbecken-Eckelement, mit UP-Geruchverschluss, mit Schallschutz DIN 4109-1, mit Abflussverrohrung, DN 50, mit Wandeinbaugeruchverschluss.
Menge: 1,000 St
Leistungsbereichkatalog: 045
DIN276_08: 419
Kostengruppe DIN 276 2018-12: 419

**01.03.0080 Waschbecken Sanitärporzellan unterfahrbar B 550-600mm**
STLB-Bau 2026-04 045
Waschbecken, Beckenaußenform rechteckig, schockgeprüft, aus Sanitärporzellan, glasiert, mit Loch für Einlocharmatur, mit Überlauf, für Ablaufventil, unterfahrbar DIN 18040, Breite über 550 bis 600 mm, Befestigung an Installationselement.
Menge: 1,000 St
Leistungsbereichkatalog: 045
DIN276_08: 412
Kostengruppe DIN 276 2018-12: 412

**01.03.0090 Elektro-Durchflusswassererwärmer 5,7kW elektr. geregelt G3/8**
STLB-Bau 2026-04 045
Elektro-Durchflusswassererwärmer, geschlossen, hängende Anordnung, für Einbau in Feuchtraum, mit VDE-EMC-Zeichen, Geräuschverhalten DIN 4109-1 Gruppe I, mit Prüfbericht, für Unterbeckenmontage, Bemessungsbetriebsspannung 230 V AC, Leistung 5,7 kW, elektronisch geregelt, Anschluss G 3/8, für festen Anschluss.
Menge: 1,000 St
Leistungsbereichkatalog: 045
DIN276_08: 412
Kostengruppe DIN 276 2018-12: 412

**01.03.0100 Einhandmischer Standmontage Waschbeckenbatterie Metall Ausladung 150-200mm Bügelhebel lang TW-Erwärmer geschl. Strahlregl. H bis 90mm**
STLB-Bau 2026-04 045
Einhandmischer für Standmontage, Waschbeckenbatterie, Armaturenkörper aus Metall, verchromt, Ausladung über 150 bis 200 mm, Oberteil mit Kolbenkartusche, Auslöseelement aus Metall, verchromt, mit langem Bügelhebel, mit einstellbarem Temperaturanschlag, Geräuschverhalten DIN 4109-1 Gruppe I, mit Prüfbericht, für geschlossenen Trinkwassererwärmer, mit festem Auslauf, mit Strahlregler mit Luftansaugung DIN EN 246 (Luftsprudler), Auslaufhöhe bis 90 mm.
Menge: 1,000 St
Leistungsbereichkatalog: 045
DIN276_08: 412
Kostengruppe DIN 276 2018-12: 412

**01.03.0110 Geruchverschluss Prüfzeichen Waschbecken 1 1/4xDN32 Messing Wandeinbaugeruchverschluss Kasten Abdeck.**
STLB-Bau 2026-04 045
Geruchverschluss DIN 19541 mit Prüfzeichen, für Waschbecken, 1 1/4 x DN 32, aus Messing, verchromt, als Wandeinbaugeruchverschluss mit Kasten und Abdeckung, mit Ablaufbogen für Wandeinbaugeruchverschluss, mit Rosette.
Menge: 1,000 St
Leistungsbereichkatalog: 045
DIN276_08: 412
Kostengruppe DIN 276 2018-12: 412

*Hinweis: WC-Anlage barrierefrei*

**01.03.0120 Installationsel. maxB 500 mm Inwandmontage WC-El. Einbauspülkasten barrierefr. Befestig.mög. Stütze Griffe**
STLB-Bau 2026-04 045
Installationselement, Einbau in Trockenbauwand mit vorh. Unterkonstruktion aus Metall, ohne Bekleidung,
max. Breite Installationselement '500' mm,
für Inwandmontage, WC-Element, mit Einbauspülkasten DIN EN 14055, sichtbare Auslösung des Spülvorgangs von vorne, Auslösung der Spülung elektronisch über Stützklappgriff (Netz), Auslöseart elektronisch, mit Schallschutz DIN 4109-1, für Wandbefestigung, mit Füßen und Wandwinkel, Fußstützen höhenverstellbar bis 20 cm, als barrierefreie Ausführung DIN 18040, mit Befestigungsmöglichkeiten für Rückenstütze und Stützklappgriffe, Ausführung für 2 Griffe, mit Befestigung und Anschlüssen für Zu- und Abläufe
Anzahl Zuläufe '1'

mit Leerrohr für Elektroanschluss, mit Abflussverrohrung,
aus Kunststoff.
Menge: 1,000 St
Leistungsbereichkatalog: 045
DIN276_08: 419
Kostengruppe DIN 276 2018-12: 419

**01.03.0130 Spülarmatur WC elektron. Auslösung durch Berührung**
STLB-Bau 2026-04 045
Spülarmatur für WC, elektronisch gesteuert, Auslösung durch Berührung, Bemessungsbetriebsspannung 230 V AC, Spüldauer einstellbar, Spülarmatur für Wandeinbau, als Fernauslöser für Spülkasten, Sensor integriert in Stützklappgriff, mit zusätzlicher manueller Auslösung, Wandeinbaudose mit Abdeckplatte aus nichtrostendem Stahl, Werkstoff-Nr 1.4301.
Menge: 1,000 St
Leistungsbereichkatalog: 045
Kostengruppe DIN 276 2018-12: 412

**01.03.0140 Tiefspül-WC Sanitärporzellan glasiert abgerundet hängend WC-Sitz ohne Deckel**
STLB-Bau 2026-04 045
Tiefspül-WC, als barrierefreie Ausführung DIN 18040, aus Sanitärporzellan, glasiert, abgerundet, spülrandfrei, wandhängend, Abgang waagerecht, mit WC-Sitz, ohne Deckel, Befestigung mit Schrauben, verdeckt.
Menge: 1,000 St
Leistungsbereichkatalog: 045
Kostengruppe DIN 276 2018-12: 412

**01.03.0150 WC-Rückenstütze Kunststoff**
*** Bezugsbeschreibung
STLB-Bau 2026-04 045
WC-Rückenstütze für WC-Ausladung von 650 bis 700 mm, aus Kunststoff, mit Befestigungselementen.
Menge: 1,000 St
Leistungsbereichkatalog: 045
Kostengruppe DIN 276 2018-12: 412

**01.03.0160 Stützklappgriff WC Kunststoff Ausladung 700mm Papierhalter Notrufeinr. Spülauslös. Auslösung durch Fernbetätigung**
*** wie Position 01.03.0150
STLB-Bau 2026-04 045
Stützklappgriff für WC, Ausladung 700 mm, belastbar bis 100 kg am Griffvorderteil, mit Fallbremse, mit Papierhalter, Notrufeinrichtung und Spülauslösung, durch Fernbetätigung, Befestigung mit Flansch, Schrauben verdeckt.
Menge: 2,000 St
Leistungsbereichkatalog: 045
DIN276_08: 412
Kostengruppe DIN 276 2018-12: 412

*Hinweis: WC-Anlage*

**01.03.0170 Installationsel. maxB 500 mm Inwandmontage WC-El. Einbauspülkasten**
STLB-Bau 2026-04 045
Installationselement, Einbau in Trockenbauwand mit vorh. Unterkonstruktion aus Metall, ohne Bekleidung,
max. Breite Installationselement '500' mm,
für Inwandmontage, WC-Element, mit Einbauspülkasten DIN EN 14055, sichtbare Auslösung des Spülvorgangs von vorne, Auslösung der Spülung manuell, mit Schallschutz DIN 4109-1, für Wandbefestigung, mit Füßen und Wandwinkel, Fußstützen höhenverstellbar bis 20 cm, mit Befestigung und Anschlüssen für Zu- und Abläufe
Anzahl Zuläufe '1'

mit Abflussverrohrung,
aus Kunststoff.
Menge: 2,000 St
Leistungsbereichkatalog: 045
DIN276_08: 419
Kostengruppe DIN 276 2018-12: 419

**01.03.0180 Abdeckpl. Einbauspülkasten Zweimengenspülung Kunststoff**
STLB-Bau 2026-04 045
Abdeckplatte für Einbauspülkasten, für Zweimengenspülung, aus Kunststoff, Farbton weiß, Auslösung manuell, für Betätigung von vorn.
Menge: 3,000 St
Leistungsbereichkatalog: 045
DIN276_08: 412
Kostengruppe DIN 276 2018-12: 412

**01.03.0190 Tiefspül-WC Sanitärporzellan glasiert abgerundet hängend WC-Sitz Deckel Absenkautomatik**
STLB-Bau 2026-04 045
Tiefspül-WC, aus Sanitärporzellan, glasiert, abgerundet, spülrandfrei, wandhängend, Abgang waagerecht, mit WC-Sitz, Deckel mit Absenkautomatik, Befestigung mit Schrauben, verdeckt.
Menge: 2,000 St
Leistungsbereichkatalog: 045
Kostengruppe DIN 276 2018-12: 412

*Hinweis: Accessoires*

**01.03.0200 Handtuchspender Papier**
STLB-Bau 2026-04 045
Handtuchspender für Papierhandtücher aus Papier, für Wandmontage,
Gehäusemaße L/B/H in mm 'ca.300/300/ -'

abschließbar.
Menge: 4,000 St
Leistungsbereichkatalog: 045
Kostengruppe DIN 276 2018-12: 412

**01.03.0210 WC-Papierhalter 1Rolle**
STLB-Bau 2026-04 045
WC-Papierhalter, für eine Rolle, für Wandaufbau.
Menge: 2,000 St
Leistungsbereichkatalog: 045
Kostengruppe DIN 276 2018-12: 620

**01.03.0220 WC-Bürstengarnitur**
STLB-Bau 2026-04 045
WC-Bürstengarnitur, für Wandbefestigung, feststehend.
Menge: 3,000 St
Leistungsbereichkatalog: 045
Kostengruppe DIN 276 2018-12: 620

**01.03.0230 Abfallbehälter Drahtkorb niro Wandaufbau rechteckig**
STLB-Bau 2026-04 045
Abfallbehälter, als Drahtkorb aus nichtrostendem Stahl, poliert, für Wandaufbau, rechteckig,
Maße in mm 'max. Tiefe = 250'

offen.
Menge: 3,000 St
Leistungsbereichkatalog: 045
Kostengruppe DIN 276 2018-12: 412

**01.03.0240 Abfallbehälter Damenbinden Kunststoff Wandaufbau**
STLB-Bau 2026-04 045
Abfallbehälter für Damenbinden, aus Kunststoff, für Wandaufbau, zum Einhängen von Kunststoffbeuteln, mit angebautem Hygienebeutelspender, mit vollständiger Erstbefüllung, Befestigung mit Schrauben.
Menge: 2,000 St
Leistungsbereichkatalog: 045

**01.03.0250 Seifenspender Wandaufbau Flüssigseife**
STLB-Bau 2026-04 045
Seifenspender, für Wandaufbau, für Flüssigseife, mit vollständiger Erstbefüllung, Entnahme durch Ziehen.
Menge: 3,000 St
Leistungsbereichkatalog: 045
Kostengruppe DIN 276 2018-12: 412

**01.03.0260 Manueller Desinfektionsm.spender Wandmontage AP Händedesinfektion 0,8l**
STLB-Bau 2026-04 045
Manuell betätigter Desinfektionsmittelspender, Wandmontage in Aufputzausführung, zur hygienischen Händedesinfektion, Nachfüllbehälter, Inhalt 0,8 l, Betätigung mit Hebel.
Menge: 3,000 St
Leistungsbereichkatalog: 045
Kostengruppe DIN 276 2018-12: 412

*Hinweis: Teeküchen*

**01.03.0270 Elektro-Durchflusswassererwärmer 5,7kW elektr. geregelt G3/8**
STLB-Bau 2026-04 045
Elektro-Durchflusswassererwärmer, geschlossen, hängende Anordnung, für Einbau in Feuchtraum, mit VDE-EMC-Zeichen, Geräuschverhalten DIN 4109-1 Gruppe I, mit Prüfbericht, für Unterbeckenmontage, mit systemgebundener Armatur, Bemessungsbetriebsspannung 230 V AC, Leistung 5,7 kW, elektronisch geregelt, Temperaturbereich stufenlos einstellbar, Anschluss G 3/8, für festen Anschluss.
Menge: 1,000 St
Leistungsbereichkatalog: 045
DIN276_08: 412
Kostengruppe DIN 276 2018-12: 412

### Bereich 02 Heizungs- und Lüftungstechnik

#### Abschnitt 02.01 Heizung

**02.01.0010 Flachheizkörper Stahl H 350-400mm L 1000-1100mm Typ11**
STLB-Bau 2026-04 041
Flachheizkörper (Plattenheizkörper), aus Stahl, Wärmeleistung geprüft DIN EN 442-2, mit Registrierung, Bauhöhe über 350 bis 400 mm, Baulänge über 1000 bis 1100 mm, Typ 11, max. Betriebsüberdruck 0,6 MPa (6 bar), mit Grundbeschichtung DIN 55900-1 und Deckbeschichtung DIN 55900-2 als Pulverbeschichtung, Farbton weiß.
Menge: 3,000 St
Leistungsbereichkatalog: 041
DIN276_08: 423
Kostengruppe DIN 276 2018-12: 423

**02.01.0020 Flachheizkörper Stahl H 850-900mm L 550-600mm Typ11**
STLB-Bau 2026-04 041
Flachheizkörper (Plattenheizkörper), aus Stahl, Wärmeleistung geprüft DIN EN 442-2, mit Registrierung, Bauhöhe über 850 bis 900 mm, Baulänge über 550 bis 600 mm, Typ 11, max. Betriebsüberdruck 0,6 MPa (6 bar), mit Grundbeschichtung DIN 55900-1 und Deckbeschichtung DIN 55900-2 als Pulverbeschichtung, Farbton weiß.
Menge: 2,000 St
Leistungsbereichkatalog: 041
DIN276_08: 423
Kostengruppe DIN 276 2018-12: 423

**02.01.0030 Flachheizkörper Stahl H 350-400mm L 850-900mm Typ12**
STLB-Bau 2026-04 041
Flachheizkörper (Plattenheizkörper), aus Stahl, Wärmeleistung geprüft DIN EN 442-2, mit Registrierung, Bauhöhe über 350 bis 400 mm, Baulänge über 850 bis 900 mm, Typ 12, max. Betriebsüberdruck 0,6 MPa (6 bar), mit Grundbeschichtung DIN 55900-1 und Deckbeschichtung DIN 55900-2 als Pulverbeschichtung, Farbton weiß.
Menge: 11,000 St
Leistungsbereichkatalog: 041
DIN276_08: 423
Kostengruppe DIN 276 2018-12: 423

**02.01.0040 Flachheizkörper Stahl H 350-400mm L 1000-1100mm Typ12**
STLB-Bau 2026-04 041
Flachheizkörper (Plattenheizkörper), aus Stahl, Wärmeleistung geprüft DIN EN 442-2, mit Registrierung, Bauhöhe über 350 bis 400 mm, Baulänge über 1000 bis 1100 mm, Typ 12, max. Betriebsüberdruck 0,6 MPa (6 bar), mit Grundbeschichtung DIN 55900-1 und Deckbeschichtung DIN 55900-2 als Pulverbeschichtung, Farbton weiß.
Menge: 3,000 St
Leistungsbereichkatalog: 041
DIN276_08: 423
Kostengruppe DIN 276 2018-12: 423

**02.01.0050 Flachheizkörper Stahl H 350-400mm L 1000-1100mm Typ22**
STLB-Bau 2026-04 041
Flachheizkörper (Plattenheizkörper), aus Stahl, Wärmeleistung geprüft DIN EN 442-2, mit Registrierung, Bauhöhe über 350 bis 400 mm, Baulänge über 1000 bis 1100 mm, Typ 22, max. Betriebsüberdruck 0,6 MPa (6 bar), mit Grundbeschichtung DIN 55900-1 und Deckbeschichtung DIN 55900-2 als Pulverbeschichtung, Farbton weiß.
Menge: 4,000 St
Leistungsbereichkatalog: 041
DIN276_08: 423
Kostengruppe DIN 276 2018-12: 423

**02.01.0060 Flachheizkörper Stahl H 350-400mm L 1100-1200mm Typ22**
STLB-Bau 2026-04 041
Flachheizkörper (Plattenheizkörper), aus Stahl, Wärmeleistung geprüft DIN EN 442-2, mit Registrierung, Bauhöhe über 350 bis 400 mm, Baulänge über 1100 bis 1200 mm, Typ 22, max. Betriebsüberdruck 0,6 MPa (6 bar), mit Grundbeschichtung DIN 55900-1 und Deckbeschichtung DIN 55900-2 als Pulverbeschichtung, Farbton weiß.
Menge: 2,000 St
Leistungsbereichkatalog: 041
DIN276_08: 423
Kostengruppe DIN 276 2018-12: 423

**02.01.0070 Flachheizkörper Stahl H 850-900mm L 850-900mm Typ22**
STLB-Bau 2026-04 041
Flachheizkörper (Plattenheizkörper), aus Stahl, Wärmeleistung geprüft DIN EN 442-2, mit Registrierung, Bauhöhe über 850 bis 900 mm, Baulänge über 850 bis 900 mm, Typ 22, max. Betriebsüberdruck 0,6 MPa (6 bar), mit Grundbeschichtung DIN 55900-1 und Deckbeschichtung DIN 55900-2 als Pulverbeschichtung, Farbton weiß.
Menge: 1,000 St
Leistungsbereichkatalog: 041
DIN276_08: 423
Kostengruppe DIN 276 2018-12: 423

**02.01.0080 Wandkonsole Flachheizkörper verstellbar**
STLB-Bau 2026-04 041
Wandkonsole, für Flachheizkörper (Plattenheizkörper), verstellbar, mit Aushebesicherung, Befestigungsuntergrund Mauerwerk.
Menge: 26,000 St
Leistungsbereichkatalog: 041
DIN276_08: 423
Kostengruppe DIN 276 2018-12: 423

**02.01.0090 Heizkörperentlüftung Auslaufkopf drehbar R1/2**
STLB-Bau 2026-04 041
Heizkörperentlüftung, bis 120 Grad C, Nenndruck 1 MPa (10 bar), mit Auslaufkopf, drehbar, R 1/2.
Menge: 26,000 St
Leistungsbereichkatalog: 041
DIN276_08: 423
Kostengruppe DIN 276 2018-12: 423

**02.01.0100 Heizkörperblindstopfen R1/2**
STLB-Bau 2026-04 041
Heizkörperblindstopfen, bis 120 Grad C, Nenndruck 1 MPa (10 bar), R 1/2.
Menge: 26,000 St
Leistungsbereichkatalog: 041
DIN276_08: 423
Kostengruppe DIN 276 2018-12: 423

*Hinweis: Thermostatventile wahlweise als Durchgangs- oder Eckventile*

**02.01.0110 Thermostatisches Heizkörperventil 2-Rohr-Installation Rotguss vernickelt Voreinstellung autom. Durchfl.regl. DN15**
STLB-Bau 2026-04 041
Thermostatisches Heizkörperventil, DIN EN 215, für 2-Rohr-Installation, Gehäuse aus Rotguss, vernickelt, mit Gewindeanschluss, für Wasser bis 120 Grad C, Nenndruck 1 MPa (10 bar), Spindelabdichtung wechselbar ohne Systementleerung, mit Voreinstellung, automatische Durchflussregelung, DN 15.
Menge: 30,000 St
Leistungsbereichkatalog: 041
DIN276_08: 423
Kostengruppe DIN 276 2018-12: 423

**02.01.0120 Austausch des Heizkörperventiles KG**
Austausch des Heizkörperventiles am Bestandsheizkörper,
Plattenheizkörper im KG.
Das neue Ventil ist in vorheriger Pos. beschrieben.
Menge: 8,000 St

**02.01.0130 Thermostatkopf eingebautes Messel. Frostschutzstell. begrenz-blockierbar diebstahlgesichert**
STLB-Bau 2026-04 041
Thermostatkopf, DIN EN 215, mit eingebautem Messelement, Medium Dehnstoff, mit Frostschutzstellung, begrenzbar und blockierbar, Temperaturbereich 6 bis 28 Grad, diebstahlgesichert.
Menge: 26,000 St
Leistungsbereichkatalog: 041
DIN276_08: 423
Kostengruppe DIN 276 2018-12: 423

**02.01.0140 Heizkörperverschraubung Rotguss vernickelt Absperr. Entleerung DN15**
STLB-Bau 2026-04 041
Heizkörperverschraubung, Gehäuse aus Rotguss, vernickelt, für Wasser bis 120 Grad C, Nenndruck 1 MPa (10 bar), mit Absperrung und Entleerung, DN 15.
Menge: 26,000 St
Leistungsbereichkatalog: 041

**02.01.0150 Heizkörperverschraubung Rotguss vernickelt Absperr. DN15**
STLB-Bau 2026-04 041
Heizkörperverschraubung, Gehäuse aus Rotguss, vernickelt, für Wasser bis 120 Grad C, Nenndruck 1 MPa (10 bar), mit Absperrung, DN 15.
Menge: 26,000 St
Leistungsbereichkatalog: 041
DIN276_08: 423
Kostengruppe DIN 276 2018-12: 423

**02.01.0160 Rosette Kunststoff AD 15-18mm**
STLB-Bau 2026-04 041
Rosette aus Kunststoff, Farbton weiß, für Außendurchmesser über 15 bis 18 mm.
Menge: 60,000 St
Leistungsbereichkatalog: 041
DIN276_08: 422
Kostengruppe DIN 276 2018-12: 422

**02.01.0170 Rohr Präzisionsstahlrohr geschweißt Heizungswasser AD 15mm Pressen**
STLB-Bau 2026-04 041
Rohrleitung aus Präzisionsstahlrohr DIN EN 10305-3, geschweißt, Stahlsorte E195 (Werkstoff-Nr 1.0034), DIN EN 10305, für Heizungswasser, Außendurchmesser 15 mm, Wanddicke 1,2 mm, Verbindung durch Pressen, Form- und Verbindungsstücke werden gesondert vergütet, Verlegung in Gebäuden.
Menge: 14,000 m
Leistungsbereichkatalog: 041
DIN276_08: 422
Kostengruppe DIN 276 2018-12: 422

**02.01.0180 Rohr Präzisionsstahlrohr geschweißt Heizungswasser AD 18mm Pressen**
STLB-Bau 2026-04 041
Rohrleitung aus Präzisionsstahlrohr DIN EN 10305-3, geschweißt, Stahlsorte E195 (Werkstoff-Nr 1.0034), DIN EN 10305, für Heizungswasser, Außendurchmesser 18 mm, Wanddicke 1,2 mm, Verbindung durch Pressen, Form- und Verbindungsstücke werden gesondert vergütet, Verlegung in Gebäuden.
Menge: 12,000 m
Leistungsbereichkatalog: 041
DIN276_08: 422
Kostengruppe DIN 276 2018-12: 422

**02.01.0190 Rohr Präzisionsstahlrohr geschweißt Heizungswasser AD 22mm Pressen**
STLB-Bau 2026-04 041
Rohrleitung aus Präzisionsstahlrohr DIN EN 10305-3, geschweißt, Stahlsorte E195 (Werkstoff-Nr 1.0034), DIN EN 10305, für Heizungswasser, Außendurchmesser 22 mm, Wanddicke 1,5 mm, Verbindung durch Pressen, Form- und Verbindungsstücke werden gesondert vergütet, Verlegung in Gebäuden.
Menge: 32,000 m
Leistungsbereichkatalog: 041
DIN276_08: 422
Kostengruppe DIN 276 2018-12: 422

**02.01.0200 Rohr Präzisionsstahlrohr geschweißt Heizungswasser AD 28mm Pressen**
STLB-Bau 2026-04 041
Rohrleitung aus Präzisionsstahlrohr DIN EN 10305-3, geschweißt, Stahlsorte E195 (Werkstoff-Nr 1.0034), DIN EN 10305, für Heizungswasser, Außendurchmesser 28 mm, Wanddicke 1,5 mm, Verbindung durch Pressen, Form- und Verbindungsstücke werden gesondert vergütet, Verlegung in Gebäuden.
Menge: 15,000 m
Leistungsbereichkatalog: 041
DIN276_08: 422
Kostengruppe DIN 276 2018-12: 422

**02.01.0210 Bogen Einsteckende Kohlenstoffstahl Pressverbindung 45-90Grad Heizungswasser AD 15mm**
STLB-Bau 2026-04 041
Bogen, mit Einsteckende, aus Kohlenstoffstahl, Pressverbindung, über 45 bis 90 Grad, für Rohrleitung aus Präzisionsstahlrohr DIN EN 10305-3, geschweißt, für Heizungswasser, Außendurchmesser 15 mm.
Menge: 16,000 St
Leistungsbereichkatalog: 041
DIN276_08: 422
Kostengruppe DIN 276 2018-12: 422

**02.01.0220 Bogen Einsteckende Kohlenstoffstahl Pressverbindung 45-90Grad Heizungswasser AD 18mm**
STLB-Bau 2026-04 041
Bogen, mit Einsteckende, aus Kohlenstoffstahl, Pressverbindung, über 45 bis 90 Grad, für Rohrleitung aus Präzisionsstahlrohr DIN EN 10305-3, geschweißt, für Heizungswasser, Außendurchmesser 18 mm.
Menge: 22,000 St
Leistungsbereichkatalog: 041
DIN276_08: 422
Kostengruppe DIN 276 2018-12: 422

**02.01.0230 Bogen Einsteckende Kohlenstoffstahl Pressverbindung 45-90Grad Heizungswasser AD 22mm**
STLB-Bau 2026-04 041
Bogen, mit Einsteckende, aus Kohlenstoffstahl, Pressverbindung, über 45 bis 90 Grad, für Rohrleitung aus Präzisionsstahlrohr DIN EN 10305-3, geschweißt, für Heizungswasser, Außendurchmesser 22 mm.
Menge: 24,000 St
Leistungsbereichkatalog: 041
DIN276_08: 422
Kostengruppe DIN 276 2018-12: 422

**02.01.0240 Bogen Einsteckende Kohlenstoffstahl Pressverbindung 45-90Grad Heizungswasser AD 28mm**
STLB-Bau 2026-04 041
Bogen, mit Einsteckende, aus Kohlenstoffstahl, Pressverbindung, über 45 bis 90 Grad, für Rohrleitung aus Präzisionsstahlrohr DIN EN 10305-3, geschweißt, für Heizungswasser, Außendurchmesser 28 mm.
Menge: 8,000 St
Leistungsbereichkatalog: 041
DIN276_08: 422
Kostengruppe DIN 276 2018-12: 422

**02.01.0250 T-Stück Einsteckende Kohlenstoffstahl Pressverbindung Heizungswasser AD 15mm**
STLB-Bau 2026-04 041
T-Stück, mit Einsteckende, aus Kohlenstoffstahl, Pressverbindung, für Rohrleitung aus Präzisionsstahlrohr DIN EN 10305-3, geschweißt, für Heizungswasser, Außendurchmesser 15 mm.
Menge: 3,000 St
Leistungsbereichkatalog: 041
DIN276_08: 422
Kostengruppe DIN 276 2018-12: 422

**02.01.0260 T-Stück Einsteckende Kohlenstoffstahl Pressverbindung Heizungswasser AD 18mm**
STLB-Bau 2026-04 041
T-Stück, mit Einsteckende, aus Kohlenstoffstahl, Pressverbindung, für Rohrleitung aus Präzisionsstahlrohr DIN EN 10305-3, geschweißt, für Heizungswasser, Außendurchmesser 18 mm.
Menge: 10,000 St
Leistungsbereichkatalog: 041
DIN276_08: 422
Kostengruppe DIN 276 2018-12: 422

**02.01.0270 T-Stück Einsteckende Kohlenstoffstahl Pressverbindung Heizungswasser AD 22mm**
STLB-Bau 2026-04 041
T-Stück, mit Einsteckende, aus Kohlenstoffstahl, Pressverbindung, für Rohrleitung aus Präzisionsstahlrohr DIN EN 10305-3, geschweißt, für Heizungswasser, Außendurchmesser 22 mm.
Menge: 14,000 St
Leistungsbereichkatalog: 041
DIN276_08: 422
Kostengruppe DIN 276 2018-12: 422

**02.01.0280 T-Stück Einsteckende Kohlenstoffstahl Pressverbindung Heizungswasser AD 28mm**
STLB-Bau 2026-04 041
T-Stück, mit Einsteckende, aus Kohlenstoffstahl, Pressverbindung, für Rohrleitung aus Präzisionsstahlrohr DIN EN 10305-3, geschweißt, für Heizungswasser, Außendurchmesser 28 mm.
Menge: 18,000 St
Leistungsbereichkatalog: 041
DIN276_08: 422
Kostengruppe DIN 276 2018-12: 422

**02.01.0290 Muffe Einsteckende Kohlenstoffstahl Pressverbindung Heizungswasser AD 15mm**
STLB-Bau 2026-04 041
Muffe, mit Einsteckende, aus Kohlenstoffstahl, Pressverbindung, für Rohrleitung aus Präzisionsstahlrohr DIN EN 10305-3, geschweißt, für Heizungswasser, Außendurchmesser 15 mm.
Menge: 4,000 St
Leistungsbereichkatalog: 041
DIN276_08: 422
Kostengruppe DIN 276 2018-12: 422

**02.01.0300 Muffe Einsteckende Kohlenstoffstahl Pressverbindung Heizungswasser AD 18mm**
STLB-Bau 2026-04 041
Muffe, mit Einsteckende, aus Kohlenstoffstahl, Pressverbindung, für Rohrleitung aus Präzisionsstahlrohr DIN EN 10305-3, geschweißt, für Heizungswasser, Außendurchmesser 18 mm.
Menge: 6,000 St
Leistungsbereichkatalog: 041
DIN276_08: 422
Kostengruppe DIN 276 2018-12: 422

**02.01.0310 Muffe Einsteckende Kohlenstoffstahl Pressverbindung Heizungswasser AD 22mm**
STLB-Bau 2026-04 041
Muffe, mit Einsteckende, aus Kohlenstoffstahl, Pressverbindung, für Rohrleitung aus Präzisionsstahlrohr DIN EN 10305-3, geschweißt, für Heizungswasser, Außendurchmesser 22 mm.
Menge: 7,000 St
Leistungsbereichkatalog: 041
DIN276_08: 422
Kostengruppe DIN 276 2018-12: 422

**02.01.0320 Muffe Einsteckende Kohlenstoffstahl Pressverbindung Heizungswasser AD 28mm**
STLB-Bau 2026-04 041
Muffe, mit Einsteckende, aus Kohlenstoffstahl, Pressverbindung, für Rohrleitung aus Präzisionsstahlrohr DIN EN 10305-3, geschweißt, für Heizungswasser, Außendurchmesser 28 mm.
Menge: 3,000 St
Leistungsbereichkatalog: 041
DIN276_08: 422
Kostengruppe DIN 276 2018-12: 422

**02.01.0330 Reduzierstück Einsteckende Kohlenstoffstahl Pressverbindung Heizungswasser AD 18mm x 15mm**
STLB-Bau 2026-04 041
Reduzierstück, mit Einsteckende, aus Kohlenstoffstahl, Pressverbindung, für Rohrleitung aus Präzisionsstahlrohr DIN EN 10305-3, geschweißt, für Heizungswasser, Außendurchmesser 18 mm, 2. Durchmesser 15 mm.
Menge: 8,000 St
Leistungsbereichkatalog: 041
DIN276_08: 422
Kostengruppe DIN 276 2018-12: 422

**02.01.0340 Reduzierstück Einsteckende Kohlenstoffstahl Pressverbindung Heizungswasser AD 22mm x 18mm**
STLB-Bau 2026-04 041
Reduzierstück, mit Einsteckende, aus Kohlenstoffstahl, Pressverbindung, für Rohrleitung aus Präzisionsstahlrohr DIN EN 10305-3, geschweißt, für Heizungswasser, Außendurchmesser 22 mm, 2. Durchmesser 18 mm.
Menge: 13,000 St
Leistungsbereichkatalog: 041
DIN276_08: 422
Kostengruppe DIN 276 2018-12: 422

**02.01.0350 Reduzierstück Einsteckende Kohlenstoffstahl Pressverbindung Heizungswasser AD 28mm x 22mm**
STLB-Bau 2026-04 041
Reduzierstück, mit Einsteckende, aus Kohlenstoffstahl, Pressverbindung, für Rohrleitung aus Präzisionsstahlrohr DIN EN 10305-3, geschweißt, für Heizungswasser, Außendurchmesser 28 mm, 2. Durchmesser 22 mm.
Menge: 6,000 St
Leistungsbereichkatalog: 041
DIN276_08: 422
Kostengruppe DIN 276 2018-12: 422

**02.01.0360 Übergangsstück Einsteckende IG Kohlenstoffstahl Pressverbindung Heizungswasser AD 15mm Rp3/4**
STLB-Bau 2026-04 041
Übergangsstück, mit Einsteckende und Innengewinde, aus Kohlenstoffstahl, Pressverbindung, für Rohrleitung aus Präzisionsstahlrohr DIN EN 10305-3, geschweißt, für Heizungswasser, Außendurchmesser 15 mm, Gewindeanschluss Rp 3/4.
Menge: 11,000 St
Leistungsbereichkatalog: 041
DIN276_08: 422
Kostengruppe DIN 276 2018-12: 422

**02.01.0370 Übergangsstück Einsteckende IG Kohlenstoffstahl Pressverbindung Heizungswasser AD 18mm Rp3/4**
STLB-Bau 2026-04 041
Übergangsstück, mit Einsteckende und Innengewinde, aus Kohlenstoffstahl, Pressverbindung, für Rohrleitung aus Präzisionsstahlrohr DIN EN 10305-3, geschweißt, für Heizungswasser, Außendurchmesser 18 mm, Gewindeanschluss Rp 3/4.
Menge: 11,000 St
Leistungsbereichkatalog: 041
DIN276_08: 422
Kostengruppe DIN 276 2018-12: 422

**02.01.0380 Übergangsstück Einsteckende IG Kohlenstoffstahl Pressverbindung Heizungswasser AD 22mm Rp3/4**
STLB-Bau 2026-04 041
Übergangsstück, mit Einsteckende und Innengewinde, aus Kohlenstoffstahl, Pressverbindung, für Rohrleitung aus Präzisionsstahlrohr DIN EN 10305-3, geschweißt, für Heizungswasser, Außendurchmesser 22 mm, Gewindeanschluss Rp 3/4.
Menge: 10,000 St
Leistungsbereichkatalog: 041
DIN276_08: 422
Kostengruppe DIN 276 2018-12: 422

**02.01.0390 Übergangsstück Einsteckende AG Kohlenstoffstahl Pressverbindung Heizungswasser AD 15mm R1/2**
STLB-Bau 2026-04 041
Übergangsstück, mit Einsteckende und Außengewinde, aus Kohlenstoffstahl, Pressverbindung, für Rohrleitung aus Präzisionsstahlrohr DIN EN 10305-3, geschweißt, für Heizungswasser, Außendurchmesser 15 mm, Gewindeanschluss R 1/2.
Menge: 10,000 St
Leistungsbereichkatalog: 041
DIN276_08: 422
Kostengruppe DIN 276 2018-12: 422

**02.01.0400 Übergangsstück Einsteckende AG Kohlenstoffstahl Pressverbindung Heizungswasser AD 18mm R3/4**
STLB-Bau 2026-04 041
Übergangsstück, mit Einsteckende und Außengewinde, aus Kohlenstoffstahl, Pressverbindung, für Rohrleitung aus Präzisionsstahlrohr DIN EN 10305-3, geschweißt, für Heizungswasser, Außendurchmesser 18 mm, Gewindeanschluss R 3/4.
Menge: 6,000 St
Leistungsbereichkatalog: 041
DIN276_08: 422
Kostengruppe DIN 276 2018-12: 422

**02.01.0410 Übergangsstück Einsteckende AG Kohlenstoffstahl Pressverbindung Heizungswasser AD 22mm R3/4**
STLB-Bau 2026-04 041
Übergangsstück, mit Einsteckende und Außengewinde, aus Kohlenstoffstahl, Pressverbindung, für Rohrleitung aus Präzisionsstahlrohr DIN EN 10305-3, geschweißt, für Heizungswasser, Außendurchmesser 22 mm, Gewindeanschluss R 3/4.
Menge: 4,000 St
Leistungsbereichkatalog: 041
DIN276_08: 422
Kostengruppe DIN 276 2018-12: 422

**02.01.0420 Übergangsstück Einsteckende Anschweißende Kohlenstoffstahl Pressverbindung Heizungswasser AD 22mm**
STLB-Bau 2026-04 041
Übergangsstück, mit Einsteckende und Anschweißende, aus Kohlenstoffstahl, Pressverbindung, für Rohrleitung aus Präzisionsstahlrohr DIN EN 10305-3, geschweißt, für Heizungswasser, Außendurchmesser 22 mm.
Menge: 6,000 St
Leistungsbereichkatalog: 041
DIN276_08: 422
Kostengruppe DIN 276 2018-12: 422

**02.01.0430 Übergangsstück Einsteckende Anschweißende Kohlenstoffstahl Pressverbindung Heizungswasser AD 28mm**
STLB-Bau 2026-04 041
Übergangsstück, mit Einsteckende und Anschweißende, aus Kohlenstoffstahl, Pressverbindung, für Rohrleitung aus Präzisionsstahlrohr DIN EN 10305-3, geschweißt, für Heizungswasser, Außendurchmesser 28 mm.
Menge: 4,000 St
Leistungsbereichkatalog: 041
DIN276_08: 422
Kostengruppe DIN 276 2018-12: 422

#### Abschnitt 02.02 Lüftung

**02.02.0010 Absperrvorr. K90 Gr.200**
STLB-Bau 2026-04 075
Absperrvorrichtung für Lüftungsanlagen DIN 18017-3, Feuerwiderstandsklasse K 90 DIN 4102-6, mit allgemeiner bauaufsichtlicher Zulassung, Nenndurchmesser 200, Gehäuse aus beschichtetem Stahl, Einbau in massive Decke.
Menge: 1,000 St
Leistungsbereichkatalog: 075
DIN276_08: 431
Kostengruppe DIN 276 2018-12: 431

**02.02.0020 Überströmelement DN125 Schallgedämmt**
Überströmelement, für Wandeinbau, Nenngröße DN125, bestehend aus zwei quadratischen Frontplatten mit schalldämmender Schaumstoffeinlage an den Innenseiten.  Überströmelement in RAL 9003 (Signalweiß) pulverbeschichtet Zum Einbau in Trockenbauwand, Wandstärke ca. 125 mm
Zur Zuluftnachführung in das Behinderten-WC
Einschl. Akustikverkleidung.
Menge: 1,000 St
Leistungsbereichkatalog: 075
DIN276_08: 431
Kostengruppe DIN 276 2018-12: 431

**02.02.0030 Luftventil Abluft 125mm beschStahl**
Luftventil, für Abluft, für Wand-/Deckeneinbau, Nenngröße 125 mm, mit Ventilsitz und manuell einstellbarem Ventilteller, aus beschichtetem Stahl, mit Frontplatte aus beschichtetem Stahl,
Menge: 4,000 St
Leistungsbereichkatalog: 075
DIN276_08: 431
Kostengruppe DIN 276 2018-12: 431

**02.02.0040 Luftventil Abluft 100mm beschStahl**
Luftventil, für Abluft, für Wand-/Deckeneinbau, Nenngröße 100 mm, mit Ventilsitz und manuell einstellbarem Ventilteller, aus beschichtetem Stahl, mit Frontplatte aus beschichtetem Stahl,
Menge: 2,000 St
Leistungsbereichkatalog: 075
DIN276_08: 431
Kostengruppe DIN 276 2018-12: 431

**02.02.0050 Wickelfalzrohr Stahl verz DN100 -750-2000Pa H bis 3,5m Aufhänge-Auflagekonstruktion schallg.**
STLB-Bau 2026-04 075
Wickelfalzrohr aus verzinktem Stahl, Luftdichtheitsklasse ATC3 DIN EN 16798-3, Maße DIN EN 1506, DN 100, Form- und Verbindungsstücke werden gesondert vergütet, min./max. Temperatur der geförderten Luft -15 bis 40 Grad C, Druckbereich von -750 bis 2000 Pa, Montagehöhe über Gelände/Fußboden bis 3,5 m, mit Aufhänge-/Auflagekonstruktion DIN EN 12236, schallgedämmt, befestigen mit Befestigungsmitteln mit bauaufsichtlichem Nachweis einschl. Bohrungen, Befestigungsuntergrund Stahlbeton.
Menge: 12,000 m
Leistungsbereichkatalog: 075

**02.02.0060 Wickelfalzrohr Stahl verz DN125 -750-2000Pa H bis 3,5m Aufhänge-Auflagekonstruktion schallg.**
STLB-Bau 2026-04 075
Wickelfalzrohr aus verzinktem Stahl, Luftdichtheitsklasse ATC3 DIN EN 16798-3, Maße DIN EN 1506, DN 125, Form- und Verbindungsstücke werden gesondert vergütet, min./max. Temperatur der geförderten Luft -15 bis 40 Grad C, Druckbereich von -750 bis 2000 Pa, Montagehöhe über Gelände/Fußboden bis 3,5 m, mit Aufhänge-/Auflagekonstruktion DIN EN 12236, schallgedämmt, befestigen mit Befestigungsmitteln mit bauaufsichtlichem Nachweis einschl. Bohrungen, Befestigungsuntergrund Stahlbeton.
Menge: 16,000 m
Leistungsbereichkatalog: 075

**02.02.0070 Wickelfalzrohr Stahl verz DN140 -750-2000Pa H bis 3,5m Aufhänge-Auflagekonstruktion schallg.**
STLB-Bau 2026-04 075
Wickelfalzrohr aus verzinktem Stahl, Luftdichtheitsklasse ATC3 DIN EN 16798-3, Maße DIN EN 1506, DN 140, Form- und Verbindungsstücke werden gesondert vergütet, min./max. Temperatur der geförderten Luft -15 bis 40 Grad C, Druckbereich von -750 bis 2000 Pa, Montagehöhe über Gelände/Fußboden bis 3,5 m, mit Aufhänge-/Auflagekonstruktion DIN EN 12236, schallgedämmt, befestigen mit Befestigungsmitteln mit bauaufsichtlichem Nachweis einschl. Bohrungen, Befestigungsuntergrund Stahlbeton.
Menge: 4,000 m
Leistungsbereichkatalog: 075
DIN276_08: 431
Kostengruppe DIN 276 2018-12: 431

**02.02.0080 Wickelfalzrohr Stahl verz DN200 -750-2000Pa H bis 3,5m Aufhänge-Auflagekonstruktion schallg.**
STLB-Bau 2026-04 075
Wickelfalzrohr aus verzinktem Stahl, Luftdichtheitsklasse ATC3 DIN EN 16798-3, Maße DIN EN 1506, DN 200, Form- und Verbindungsstücke werden gesondert vergütet, min./max. Temperatur der geförderten Luft -15 bis 40 Grad C, Druckbereich von -750 bis 2000 Pa, Montagehöhe über Gelände/Fußboden bis 3,5 m, mit Aufhänge-/Auflagekonstruktion DIN EN 12236, schallgedämmt, befestigen mit Befestigungsmitteln mit bauaufsichtlichem Nachweis einschl. Bohrungen, Befestigungsuntergrund Stahlbeton.
Menge: 3,000 m
Leistungsbereichkatalog: 075

**02.02.0090 Luftltg rund flexibel Alu DN125**
STLB-Bau 2026-04 075
Luftleitung, rund, flexibel, aus Aluminium, Ausführung A DIN EN 13180, DN 125, Form- und Verbindungsstücke werden gesondert vergütet, min./max. Temperatur der geförderten Luft -15 bis 80 Grad C.
Menge: 4,000 m
Leistungsbereichkatalog: 075
DIN276_08: 431
Kostengruppe DIN 276 2018-12: 431

**02.02.0100 Luftltg rund flexibel Alu DN100**
STLB-Bau 2026-04 075
Luftleitung, rund, flexibel, aus Aluminium, Ausführung A DIN EN 13180, DN 100, Form- und Verbindungsstücke werden gesondert vergütet, min./max. Temperatur der geförderten Luft -15 bis 80 Grad C.
Menge: 4,000 m
Leistungsbereichkatalog: 075
DIN276_08: 431
Kostengruppe DIN 276 2018-12: 431

**02.02.0110 Anschluss an Bestand herstellen DN200**
Anschluss an Wickelfalzrohr DN 200 herstellen,
an vorh. Abluftanlage, im Deckenbereich.
Menge: 1,000 St
Leistungsbereichkatalog: 044
DIN276_08: 431
Kostengruppe DIN 276 2018-12: 411

**02.02.0120 Abzweigstück Luftleitg rund 90Grad Stahl verz DN140 H bis 3,5m**
STLB-Bau 2026-04 075
Abzweigstück, für Luftleitung, rund, aerosolatdicht, Luftdichtheitsklasse ATC3 DIN EN 16798-3, 90 Grad, Maße DIN EN 1506, aus verzinktem Stahl, größter DN 140, mit Einsteckenden, mit Lippendichtung, min./max. Temperatur der geförderten Luft -15 bis 40 Grad C, Druckbereich von -750 bis 2000 Pa, Montagehöhe über Gelände/Fußboden bis 3,5 m, mit Aufhänge-/Auflagekonstruktion DIN EN 12236, schallgedämmt, befestigen mit Befestigungsmitteln mit bauaufsichtlichem Nachweis einschl. Bohrungen, Befestigungsuntergrund Stahlbeton.
Menge: 1,000 St
Leistungsbereichkatalog: 075
DIN276_08: 431
Kostengruppe DIN 276 2018-12: 431

**02.02.0130 Abzweigstück Luftleitg rund 90Grad Stahl verz DN200 H bis 3,5m**
STLB-Bau 2026-04 075
Abzweigstück, für Luftleitung, rund, aerosolatdicht, Luftdichtheitsklasse ATC3 DIN EN 16798-3, 90 Grad, Maße DIN EN 1506, aus verzinktem Stahl, größter DN 200, mit Einsteckenden, mit Lippendichtung, min./max. Temperatur der geförderten Luft -15 bis 40 Grad C, Druckbereich von -750 bis 2000 Pa, Montagehöhe über Gelände/Fußboden bis 3,5 m, mit Aufhänge-/Auflagekonstruktion DIN EN 12236, schallgedämmt, befestigen mit Befestigungsmitteln mit bauaufsichtlichem Nachweis einschl. Bohrungen, Befestigungsuntergrund Stahlbeton.
Menge: 1,000 St
Leistungsbereichkatalog: 075

**02.02.0140 Bogen Luftleitg rund 90Grad Stahl verz DN100 H bis 3,5m**
STLB-Bau 2026-04 075
Bogen, für Luftleitung, rund, aerosolatdicht, Luftdichtheitsklasse ATC3 DIN EN 16798-3, Biegeradius größer gleich 1 DN, 90 Grad, Maße DIN EN 1506, aus verzinktem Stahl, DN 100, mit Einsteckenden, mit Lippendichtung, min./max. Temperatur der geförderten Luft -15 bis 40 Grad C, Druckbereich von -750 bis 2000 Pa, Montagehöhe über Gelände/Fußboden bis 3,5 m, mit Aufhänge-/Auflagekonstruktion DIN EN 12236, schallgedämmt, befestigen mit Befestigungsmitteln mit bauaufsichtlichem Nachweis einschl. Bohrungen, Befestigungsuntergrund Stahlbeton.
Menge: 8,000 St
Leistungsbereichkatalog: 075

**02.02.0150 Bogen Luftleitg rund 90Grad Stahl verz DN125 H bis 3,5m**
STLB-Bau 2026-04 075
Bogen, für Luftleitung, rund, aerosolatdicht, Luftdichtheitsklasse ATC3 DIN EN 16798-3, Biegeradius größer gleich 1 DN, 90 Grad, Maße DIN EN 1506, aus verzinktem Stahl, DN 125, mit Einsteckenden, mit Lippendichtung, min./max. Temperatur der geförderten Luft -15 bis 40 Grad C, Druckbereich von -750 bis 2000 Pa, Montagehöhe über Gelände/Fußboden bis 3,5 m, mit Aufhänge-/Auflagekonstruktion DIN EN 12236, schallgedämmt, befestigen mit Befestigungsmitteln mit bauaufsichtlichem Nachweis einschl. Bohrungen, Befestigungsuntergrund Stahlbeton.
Menge: 6,000 St
Leistungsbereichkatalog: 075

**02.02.0160 Bogen Luftleitg rund 90Grad Stahl verz DN140 H bis 3,5m**
STLB-Bau 2026-04 075
Bogen, für Luftleitung, rund, aerosolatdicht, Luftdichtheitsklasse ATC3 DIN EN 16798-3, Biegeradius größer gleich 1 DN, 90 Grad, Maße DIN EN 1506, aus verzinktem Stahl, DN 140, mit Einsteckenden, mit Lippendichtung, min./max. Temperatur der geförderten Luft -15 bis 40 Grad C, Druckbereich von -750 bis 2000 Pa, Montagehöhe über Gelände/Fußboden bis 3,5 m, mit Aufhänge-/Auflagekonstruktion DIN EN 12236, schallgedämmt, befestigen mit Befestigungsmitteln mit bauaufsichtlichem Nachweis einschl. Bohrungen, Befestigungsuntergrund Stahlbeton.
Menge: 2,000 St
Leistungsbereichkatalog: 075
DIN276_08: 431
Kostengruppe DIN 276 2018-12: 431

**02.02.0170 Bogen Luftleitg rund 90Grad Stahl verz DN200 H bis 3,5m**
STLB-Bau 2026-04 075
Bogen, für Luftleitung, rund, aerosolatdicht, Luftdichtheitsklasse ATC3 DIN EN 16798-3, Biegeradius größer gleich 1 DN, 90 Grad, Maße DIN EN 1506, aus verzinktem Stahl, DN 200, mit Einsteckenden, mit Lippendichtung, min./max. Temperatur der geförderten Luft -15 bis 40 Grad C, Druckbereich von -750 bis 2000 Pa, Montagehöhe über Gelände/Fußboden bis 3,5 m, mit Aufhänge-/Auflagekonstruktion DIN EN 12236, schallgedämmt, befestigen mit Befestigungsmitteln mit bauaufsichtlichem Nachweis einschl. Bohrungen, Befestigungsuntergrund Stahlbeton.
Menge: 1,000 St
Leistungsbereichkatalog: 075

**02.02.0180 Übergangsstück Luftleitg rund konisch Stahl verz DN125 H bis 3,5m**
STLB-Bau 2026-04 075
Übergangsstück, für Luftleitung, rund, aerosolatdicht, Luftdichtheitsklasse ATC3 DIN EN 16798-3, konisch, Maße DIN EN 1506, aus verzinktem Stahl, größter DN 125, mit Einsteckenden, mit Lippendichtung, min./max. Temperatur der geförderten Luft -15 bis 40 Grad C, Druckbereich von -750 bis 2000 Pa, Montagehöhe über Gelände/Fußboden bis 3,5 m, mit Aufhänge-/Auflagekonstruktion DIN EN 12236, schallgedämmt, befestigen mit Befestigungsmitteln mit bauaufsichtlichem Nachweis einschl. Bohrungen, Befestigungsuntergrund Stahlbeton.
Menge: 4,000 St
Leistungsbereichkatalog: 075

**02.02.0190 Übergangsstück Luftleitg rund konisch Stahl verz DN140 H bis 3,5m**
STLB-Bau 2026-04 075
Übergangsstück, für Luftleitung, rund, aerosolatdicht, Luftdichtheitsklasse ATC3 DIN EN 16798-3, konisch, Maße DIN EN 1506, aus verzinktem Stahl, größter DN 140, mit Einsteckenden, mit Lippendichtung, min./max. Temperatur der geförderten Luft -15 bis 40 Grad C, Druckbereich von -750 bis 2000 Pa, Montagehöhe über Gelände/Fußboden bis 3,5 m, mit Aufhänge-/Auflagekonstruktion DIN EN 12236, schallgedämmt, befestigen mit Befestigungsmitteln mit bauaufsichtlichem Nachweis einschl. Bohrungen, Befestigungsuntergrund Stahlbeton.
Menge: 2,000 St
Leistungsbereichkatalog: 075
DIN276_08: 431
Kostengruppe DIN 276 2018-12: 431

**02.02.0200 Übergangsstück Luftleitg rund konisch Stahl verz DN200 H bis 3,5m**
STLB-Bau 2026-04 075
Übergangsstück, für Luftleitung, rund, aerosolatdicht, Luftdichtheitsklasse ATC3 DIN EN 16798-3, konisch, Maße DIN EN 1506, aus verzinktem Stahl, größter DN 200, mit Einsteckenden, mit Lippendichtung, min./max. Temperatur der geförderten Luft -15 bis 40 Grad C, Druckbereich von -750 bis 2000 Pa, Montagehöhe über Gelände/Fußboden bis 3,5 m, mit Aufhänge-/Auflagekonstruktion DIN EN 12236, schallgedämmt, befestigen mit Befestigungsmitteln mit bauaufsichtlichem Nachweis einschl. Bohrungen, Befestigungsuntergrund Stahlbeton.
Menge: 1,000 St
Leistungsbereichkatalog: 075

**02.02.0210 Sattelstutzen Luftleitg rund 90Grad Stahl verz DN100**
STLB-Bau 2026-04 075
Sattelstutzen, für Luftleitung, rund, aerosolatdicht, Luftdichtheitsklasse ATC3 DIN EN 16798-3, 90 Grad, aus verzinktem Stahl, DN 100, geschraubt/genietet, mit Dichtungsband, min./max. Temperatur der geförderten Luft -15 bis 80 Grad C, Druckbereich von -750 bis 1000 Pa, mit Aufhänge-/Auflagekonstruktion.
Menge: 4,000 St
Leistungsbereichkatalog: 075

**02.02.0220 Sattelstutzen Luftleitg rund 90Grad Stahl verz DN125**
STLB-Bau 2026-04 075
Sattelstutzen, für Luftleitung, rund, aerosolatdicht, Luftdichtheitsklasse ATC3 DIN EN 16798-3, 90 Grad, aus verzinktem Stahl, DN 125, geschraubt/genietet, mit Dichtungsband, min./max. Temperatur der geförderten Luft -15 bis 80 Grad C, Druckbereich von -750 bis 1000 Pa, mit Aufhänge-/Auflagekonstruktion.
Menge: 4,000 St
Leistungsbereichkatalog: 075

**02.02.0230 Sattelstutzen Luftleitg rund 90Grad Stahl verz DN140**
STLB-Bau 2026-04 075
Sattelstutzen, für Luftleitung, rund, aerosolatdicht, Luftdichtheitsklasse ATC3 DIN EN 16798-3, 90 Grad, aus verzinktem Stahl, DN 140, geschraubt/genietet, mit Dichtungsband, min./max. Temperatur der geförderten Luft -15 bis 80 Grad C, Druckbereich von -750 bis 1000 Pa, mit Aufhänge-/Auflagekonstruktion.
Menge: 4,000 St
Leistungsbereichkatalog: 075
DIN276_08: 431
Kostengruppe DIN 276 2018-12: 431

### Bereich 03 Demontage

#### Abschnitt 03.01 Demontage

*Hinweis: Sanitär*

**03.01.0010 Einbauspülkasten Kunststoff abbrechen nicht schadstoffbelastet bis 5kg v.Hand Stoffe laden LKW AN ges.Vergüt.Entsorg.**
Abbruch Einbauspülkasten, aus Kunststoff, im Rahmen einer Teilabbruchmaßnahme, nicht schadstoffbelastet,
Abfall ist nicht gefährlich, einschl. Anschlussleitungen, Einzelgewicht bis 5 kg, Ausführung innerhalb des Bauwerks, Abbruch von Hand/mit handgeführten Kleingeräten, Ausführung staubarm TRGS 559,
aufgenommene Stoffe sammeln, auf LKW des AN laden,
die Entsorgung wird gesondert vergütet.
Menge: 2,000 St
Leistungsbereichkatalog: 084
DIN276_08: 494
Kostengruppe DIN 276 2018-12: 494

**03.01.0020 Ausgussbecken demontieren**
Ausgussbecken demontieren,
einschl. SW-Einheit, bestehend aus Kleinhebeanlage
und TW-Boiler Wandhängend
Ausführung innerhalb des Bauwerks im KG, Abbruch von Hand/mit handgeführten Kleingeräten, Ausführung staubarm TRGS 559, auf LKW des AN laden und entsorgen.
Menge: 1,000 St
Leistungsbereichkatalog: 084
DIN276_08: 494
Kostengruppe DIN 276 2018-12: 494

**03.01.0030 Dämmung Rohrltg bis DN20 flexibler Elastomerschaum abbrechen nicht schadstoffbelastet 0,1kN/m3 D 9mm v.Hand Stoffe laden transp. LKW AN entsorgen bis 10km AVV170604 Vergüt.Entsorg. AN**
STLB-Bau 2026-04 084
Abbruch der Dämmung der Rohrleitung, Nenndurchmesser bis DN 20, Dämmschicht aus flexiblem Elastomerschaum, ohne Kaschierung, als Schale, mechanisch befestigt, im Rahmen einer Teilabbruchmaßnahme, nicht schadstoffbelastet,
Abfall ist nicht gefährlich, Wichte des Abbruchstoffes DIN EN 1991-1-1 0,1 kN/m3, Dämmschichtdicke 9 mm, Ausführung innerhalb des Bauwerks, Arbeitshöhe bis 3 m,
Abbruch von Hand/mit handgeführten Kleingeräten, Ausführung staubarm TRGS 559,
aufgenommene Stoffe sammeln, auf LKW des AN laden, transportieren, entsorgen, zur Verwertungsanlage, Transportweg bis 10 km, Abfallschlüssel nach AVV (Abfallverzeichnis-Verordnung) 170604 Dämmstoff,
Vergütung der Entsorgung übernimmt AN.
Menge: 20,000 m
Leistungsbereichkatalog: 084
DIN276_08: 494
Kostengruppe DIN 276 2018-12: 494

**03.01.0040 Rohrltg Stahl verz bis DN20 abbrechen nicht schadstoffbelastet v.Hand Stoffe laden transp. LKW AN entsorgen AVV170405 Vergüt.Entsorg. AN**
STLB-Bau 2026-04 084
Abbruch der Rohrleitung aus verzinktem Stahl, Nenndurchmesser bis DN 20, im Gebäude, Höhe bis 4 m, mit Dämmung, Abbruch der Dämmung wird gesondert vergütet, im Rahmen einer Teilabbruchmaßnahme, nicht schadstoffbelastet,
Abfall ist nicht gefährlich,
Abbruch von Hand/mit handgeführten Kleingeräten, Ausführung staubarm TRGS 559,
aufgenommene Stoffe sammeln, auf LKW des AN laden, transportieren, entsorgen, zum Lager oder zur Anlage nach Wahl des AN, Abfallschlüssel nach AVV (Abfallverzeichnis-Verordnung) 170405 Eisen und Stahl,
Vergütung der Entsorgung übernimmt AN.
Menge: 45,000 m
Leistungsbereichkatalog: 084
DIN276_08: 494
Kostengruppe DIN 276 2018-12: 494

**03.01.0050 Rohrltg Kunststoff DN40-60 abbrechen nicht schadstoffbelastet v.Hand Stoffe laden transp. LKW AN entsorgen AVV170203 Vergüt.Entsorg. AN**
STLB-Bau 2026-04 084
Abbruch der Rohrleitung aus Kunststoff, Nenndurchmesser über DN 40 bis DN 60, im Gebäude, im Kellergeschoss, Höhe bis 2 m, im Rahmen einer Teilabbruchmaßnahme, nicht schadstoffbelastet,
Abfall ist nicht gefährlich,
Abbruch von Hand/mit handgeführten Kleingeräten,
aufgenommene Stoffe sammeln, auf LKW des AN laden, transportieren, entsorgen, zum Lager oder zur Anlage nach Wahl des AN, Abfallschlüssel nach AVV (Abfallverzeichnis-Verordnung) 170203 Bau- und Abbruchabfall, Kunststoff,
Vergütung der Entsorgung übernimmt AN.
Menge: 15,000 m
Leistungsbereichkatalog: 084
DIN276_08: 494
Kostengruppe DIN 276 2018-12: 494

**03.01.0060 Rohrltg Kunststoff DN60-80 abbrechen nicht schadstoffbelastet v.Hand Stoffe laden transp. LKW AN entsorgen AVV170203 Vergüt.Entsorg. AN**
STLB-Bau 2026-04 084
Abbruch der Rohrleitung aus Kunststoff, Nenndurchmesser über DN 60 bis DN 80, im Gebäude, im Kellergeschoss, Höhe bis 2 m, im Rahmen einer Teilabbruchmaßnahme, nicht schadstoffbelastet,
Abfall ist nicht gefährlich,
Abbruch von Hand/mit handgeführten Kleingeräten,
aufgenommene Stoffe sammeln, auf LKW des AN laden, transportieren, entsorgen, zum Lager oder zur Anlage nach Wahl des AN, Abfallschlüssel nach AVV (Abfallverzeichnis-Verordnung) 170203 Bau- und Abbruchabfall, Kunststoff,
Vergütung der Entsorgung übernimmt AN.
Menge: 5,000 m
Leistungsbereichkatalog: 084
DIN276_08: 494
Kostengruppe DIN 276 2018-12: 494

**03.01.0070 Rohrltg Kunststoff DN80-100 abbrechen nicht schadstoffbelastet v.Hand Stoffe laden transp. LKW AN entsorgen AVV170203 Vergüt.Entsorg. AN**
STLB-Bau 2026-04 084
Abbruch der Rohrleitung aus Kunststoff, Nenndurchmesser über DN 80 bis DN 100, im Gebäude, im Kellergeschoss, Höhe bis 2 m, im Rahmen einer Teilabbruchmaßnahme, nicht schadstoffbelastet,
Abfall ist nicht gefährlich,
Abbruch von Hand/mit handgeführten Kleingeräten,
aufgenommene Stoffe sammeln, auf LKW des AN laden, transportieren, entsorgen, zum Lager oder zur Anlage nach Wahl des AN, Abfallschlüssel nach AVV (Abfallverzeichnis-Verordnung) 170203 Bau- und Abbruchabfall, Kunststoff,
Vergütung der Entsorgung übernimmt AN.
Menge: 20,000 m
Leistungsbereichkatalog: 084
DIN276_08: 494
Kostengruppe DIN 276 2018-12: 494

**03.01.0080 Rohrltg SML-Guss DN50-80 abbrechen**
Abbruch der Rohrleitung aus Gussrohr (SML), Nenndurchmesser über DN 50 bis DN 80, im Gebäude,
Höhe bis 3,5 m, nicht schadstoffbelastet,
Abfall ist nicht gefährlich,
Abbruch von Hand/mit handgeführten Kleingeräten,
aufgenommene Stoffe sammeln, auf LKW des AN laden, transportieren, entsorgen, zum Lager oder zur Anlage nach Wahl des AN,  Vergütung der Entsorgung übernimmt AN.
Menge: 12,000 m
Leistungsbereichkatalog: 084
DIN276_08: 494
Kostengruppe DIN 276 2018-12: 494

**03.01.0090 Rohrltg SML-Guss DN80-100 abbrechen**
Abbruch der Rohrleitung aus Gussrohr (SML), Nenndurchmesser über DN 80 bis DN 100, im Gebäude,
Höhe bis 3,5 m, nicht schadstoffbelastet,
Abfall ist nicht gefährlich,
Abbruch von Hand/mit handgeführten Kleingeräten,
aufgenommene Stoffe sammeln, auf LKW des AN laden, transportieren, entsorgen, zum Lager oder zur Anlage nach Wahl des AN,  Vergütung der Entsorgung übernimmt AN.
Menge: 16,000 m
Leistungsbereichkatalog: 084
DIN276_08: 494
Kostengruppe DIN 276 2018-12: 494

*Hinweis: Heizung*

**03.01.0100 Anlage entleeren Heizungswasser Inhalt 500 l**
STLB-Bau 2026-04 041
Anlage/Rohrleitung entleeren, Betriebsmedium Heizungswasser,
Anlageninhalt '500' l,
im Gebäude.
Menge: 1,000 St
Leistungsbereichkatalog: 041
DIN276_08: 422
Kostengruppe DIN 276 2018-12: 422

**03.01.0110 Heizkörper Stahl abbrechen H 850-900mm T 50-75mm L 800-900mm 20-50kg**
Abbruch Heizkörper, aus Stahl, im Rahmen einer Teilabbruchmaßnahme, nicht schadstoffbelastet,
Abfall ist nicht gefährlich, Entleerung wird gesondert vergütet, Bauhöhe über 850 bis 900 mm, Bautiefe über 50 bis 75 mm, Baulänge über 800 bis 900 mm, Einzelgewicht über 20 bis 50 kg, Ausführung innerhalb des Bauwerks, Ausführung im Erdgeschoss, Abbruch von Hand/mit handgeführten Kleingeräten, Ausführung staubarm TRGS 559, aufgenommene Stoffe auf LKW des AN laden, transportieren, entsorgen, zum Lager oder zur Anlage nach Wahl des AN, Abfallschlüssel nach AVV (Abfallverzeichnis-Verordnung) 170405 Eisen und Stahl,
Vergütung der Entsorgung übernimmt AN.
Menge: 1,000 St
Leistungsbereichkatalog: 084
DIN276_08: 494
Kostengruppe DIN 276 2018-12: 494

**03.01.0120 Heizkörper Stahl abbrechen H 300-350mm T bis 30mm L 950-1000mm 15-20kg**
Abbruch Heizkörper, aus Stahl, im Rahmen einer Teilabbruchmaßnahme, nicht schadstoffbelastet,
Abfall ist nicht gefährlich, Entleerung wird gesondert vergütet, Bauhöhe über 300 bis 350 mm, Bautiefe bis 30 mm, Baulänge über 950 bis 1000 mm, Einzelgewicht über 15 bis 20 kg, Ausführung innerhalb des Bauwerks, Abbruch von Hand/mit handgeführten Kleingeräten, Ausführung erschütterungsarm DIN 4150, auf LKW des AN laden, entsorgen, zum Lager oder zur Anlage nach Wahl des AN, Abfallschlüssel nach AVV (Abfallverzeichnis-Verordnung) 170405 Eisen und Stahl,
Vergütung der Entsorgung übernimmt AN.
Menge: 22,000 St
Leistungsbereichkatalog: 084
DIN276_08: 494
Kostengruppe DIN 276 2018-12: 494

**03.01.0130 Abbruch der Dämmung Rohrltg DN20-40 Mineralwolle Kaschiert bis 3 m**
Abbruch der Dämmung der Rohrleitung, Nenndurchmesser über DN 20 bis DN 40, Dämmschicht aus Mineralwolle, mit  Kaschierung aus PE-Folie im Rahmen einer Teilabbruchmaßnahme, nicht schadstoffbelastet,
Abfall ist nicht gefährlich, Wichte des Abbruchstoffes DIN EN 1991-1-1 0,1 kN/m3, Ausführung innerhalb des Bauwerks, Arbeitshöhe bis 3 m,
Abbruch von Hand/mit handgeführten Kleingeräten, Ausführung staubarm TRGS 559,
aufgenommene Stoffe auf LKW des AN laden, und
Vergütung der Entsorgung übernimmt AN.
Menge: 20,000 m
Leistungsbereichkatalog: 084
DIN276_08: 494
Kostengruppe DIN 276 2018-12: 494

**03.01.0140 Rohrltg Stahl bis DN20 abbrechen nicht schadstoffbelastet v.Hand Stoffe laden transp. LKW AN entsorgen AVV170405 Vergüt.Entsorg. AN**
Abbruch der Rohrleitung aus Stahl, Nenndurchmesser bis DN 20, im Gebäude, Höhe bis 3 m, mit Dämmung, Abbruch der Dämmung wird gesondert vergütet, im Rahmen einer Teilabbruchmaßnahme, nicht schadstoffbelastet,
Abfall ist nicht gefährlich,
Abbruch von Hand/mit handgeführten Kleingeräten, Ausführung staubarm TRGS 559,
aufgenommene Stoffe sammeln, auf LKW des AN laden, transportieren, entsorgen, zum Lager oder zur Anlage nach Wahl des AN, Abfallschlüssel nach AVV (Abfallverzeichnis-Verordnung) 170405 Eisen und Stahl,
Vergütung der Entsorgung übernimmt AN.
Menge: 40,000 m
Leistungsbereichkatalog: 084
DIN276_08: 494
Kostengruppe DIN 276 2018-12: 494

**03.01.0150 Rohrltg Stahl DN20-40 abbrechen nicht schadstoffbelastet v.Hand Stoffe laden transp. LKW AN entsorgen AVV170405 Vergüt.Entsorg. AN**
STLB-Bau 2026-04 084
Abbruch der Rohrleitung aus Stahl, Nenndurchmesser über DN 20 bis DN 40, im Gebäude, Höhe bis 4 m, mit Dämmung, Abbruch der Dämmung wird gesondert vergütet, im Rahmen einer Teilabbruchmaßnahme, nicht schadstoffbelastet,
Abfall ist nicht gefährlich,
Abbruch von Hand/mit handgeführten Kleingeräten, Ausführung staubarm TRGS 559,
aufgenommene Stoffe sammeln, auf LKW des AN laden, transportieren, entsorgen, zum Lager oder zur Anlage nach Wahl des AN, Abfallschlüssel nach AVV (Abfallverzeichnis-Verordnung) 170405 Eisen und Stahl,
Vergütung der Entsorgung übernimmt AN.
Menge: 5,000 m
Leistungsbereichkatalog: 084
DIN276_08: 494
Kostengruppe DIN 276 2018-12: 494

*Hinweis: Lüftung*

**03.01.0160 Luftltg Stahl verz DN150-200 abbrechen nicht schadstoffbelastet v.Hand Stoffe laden transp. LKW AN entsorgen AVV170405 Vergüt.Entsorg. AN**
STLB-Bau 2026-04 084
Abbruch der Luftleitung aus verzinktem Stahl, Nenndurchmesser über DN 150 bis DN 200, im Rahmen einer Teilabbruchmaßnahme, nicht schadstoffbelastet,
Abfall ist nicht gefährlich, im Gebäude, Höhe bis 4 m,
Abbruch von Hand/mit handgeführten Kleingeräten, Ausführung staubarm TRGS 559,
aufgenommene Stoffe sammeln, auf LKW des AN laden, transportieren, entsorgen, zum Lager oder zur Anlage nach Wahl des AN, Abfallschlüssel nach AVV (Abfallverzeichnis-Verordnung) 170405 Eisen und Stahl,
Vergütung der Entsorgung übernimmt AN.
Menge: 8,000 m
Leistungsbereichkatalog: 084
DIN276_08: 594
Kostengruppe DIN 276 2018-12: 594

**03.01.0170 Luftltg Alu DN80-100 abbrechen nicht schadstoffbelastet v.Hand Stoffe laden transp. LKW AN entsorgen AVV170402 Vergüt.Entsorg. AN**
STLB-Bau 2026-04 084
Abbruch der Luftleitung aus Aluminium, Nenndurchmesser über DN 80 bis DN 100, im Rahmen einer Teilabbruchmaßnahme, nicht schadstoffbelastet,
Abfall ist nicht gefährlich, im Gebäude, Höhe bis 4 m,
Abbruch von Hand/mit handgeführten Kleingeräten, Ausführung staubarm TRGS 559,
aufgenommene Stoffe sammeln, auf LKW des AN laden, transportieren, entsorgen, zum Lager oder zur Anlage nach Wahl des AN, Abfallschlüssel nach AVV (Abfallverzeichnis-Verordnung) 170402 Aluminium,
Vergütung der Entsorgung übernimmt AN.
Menge: 10,000 m
Leistungsbereichkatalog: 084
DIN276_08: 594
Kostengruppe DIN 276 2018-12: 594

**03.01.0180 Deckenluftdurchlass Gr.400 abbrechen nicht schadstoffbelastet v.Hand Stoffe laden LKW AG**
Abbruch des Deckenluftdurchlasses, aus Aluminium, Nenngröße 400, nicht schadstoffbelastet,
Abfall ist nicht gefährlich,  Ausführung innerhalb des Bauwerks, Arbeitshöhe bis 3,5 m, Abbruch von Hand/mit handgeführten Kleingeräten, Ausführung staubarm TRGS 559, auf LKW des AN laden, transportieren, entsorgen, zum Lager oder zur Anlage nach Wahl des AN, Abfallschlüssel nach AVV (Abfallverzeichnis-Verordnung) 170405 Eisen und Stahl,
Vergütung der Entsorgung übernimmt AN.
Menge: 5,000 St
Leistungsbereichkatalog: 084
DIN276_08: 494
Kostengruppe DIN 276 2018-12: 494

### Bereich 04 Sonstiges

#### Abschnitt 04.01 Brandschutz, Kernbohrungen, und Dokumentation

**04.01.0010 Kernbohrung KS Durchm. 30-60mm T 17,5-20cm nicht schadstoffbelastet v.Hand Stoffe**
Kernbohrung, Untergrundfläche waagerecht, Bohrkernsicherung nicht erforderlich, Untergrund Beton, Bohrdurchmesser 30 bis 60 mm, Bohrtiefe über 17,5 bis 20 cm, nicht schadstoffbelastet, Abfall ist nicht gefährlich, Zuordnung LAGA Z 0 (uneingeschränkter Einbau), Wichte des Abbruchstoffes DIN EN 1991-1-1 15 kN/m3, von Hand/mit handgeführten Kleingeräten, Ausführung erschütterungsarm DIN 4150, lärmarm, staubarm TRGS 559, Ausführung innerhalb des Bauwerks im EG, aufgenommene sind durch den AN zu entsorgen.
Menge: 4,000 St
Leistungsbereichkatalog: 084
DIN276_08: 499

**04.01.0020 Kernbohrung KS Durchm. 50-100mm T 17,5-20cm nicht schadstoffbelastet v.Hand Stoffe**
Kernbohrung, Untergrundfläche waagerecht, Bohrkernsicherung nicht erforderlich, Untergrund Beton, Bohrdurchmesser über 50 bis 100 mm, Bohrtiefe über 17,5 bis 20 cm, nicht schadstoffbelastet, Abfall ist nicht gefährlich, Zuordnung LAGA Z 0 (uneingeschränkter Einbau), Wichte des Abbruchstoffes DIN EN 1991-1-1 15 kN/m3, von Hand/mit handgeführten Kleingeräten, Ausführung erschütterungsarm DIN 4150, lärmarm, staubarm TRGS 559, Ausführung innerhalb des Bauwerks im EG, aufgenommene sind durch den AN zu entsorgen.
Menge: 2,000 St
Leistungsbereichkatalog: 084
DIN276_08: 499

**04.01.0030 Kernbohrung KS Durchm. 100-150mm T 17,5-20cm nicht schadstoffbelastet v.Hand Stoffe**
Kernbohrung, Untergrundfläche waagerecht, Bohrkernsicherung nicht erforderlich, Untergrund Beton, Bohrdurchmesser über 100 bis 150 mm, Bohrtiefe über 17,5 bis 20 cm, nicht schadstoffbelastet, Abfall ist nicht gefährlich, Zuordnung LAGA Z 0 (uneingeschränkter Einbau), Wichte des Abbruchstoffes DIN EN 1991-1-1 15 kN/m3, von Hand/mit handgeführten Kleingeräten, Ausführung erschütterungsarm DIN 4150, lärmarm, staubarm TRGS 559, Ausführung innerhalb des Bauwerks im EG, aufgenommene sind durch den AN zu entsorgen.
Menge: 2,000 St
Leistungsbereichkatalog: 084
DIN276_08: 499

**04.01.0040 Brandschutzabschottung Rohr Stahl R90 AD 22mm Decke D 160mm Durchm. 50-100mm**
STLB-Bau 2026-04 047
Brandschutzabschottung von Rohrleitung aus Stahl, mit allgemeinem bauaufsichtlichen Prüfzeugnis/allgemeiner bauaufsichtlicher Zulassung, Feuerwiderstandsklasse R 90 DIN 4102-11,
Rohrleitung mit vorh. Wärmedämmung, Rohraußendurchmesser 22 mm, Dämmung aus Mineralwolle, Schmelzpunkt im Bereich der klassifizierten Bauteildurchführung größer 1000 Grad C, DIN 4102-17, Brandverhaltensklasse DIN EN 13501-1 A1 (nichtbrennbar), Verlegung im Gebäude, Decke aus Stahlbeton, Dicke 160 mm, runder Durchbruch ohne Hüllrohr, Durchmesser über 50 bis 100 mm.
Menge: 2,000 St
Leistungsbereichkatalog: 047
DIN276_08: 499
Kostengruppe DIN 276 2018-12: 499

**04.01.0050 Brandschutzabschottung Rohr Guss R90 AD 110mm Decke D 160mm Durchm. 100-150mm**
STLB-Bau 2026-04 047
Brandschutzabschottung von Rohrleitung aus Gusseisen, mit allgemeinem bauaufsichtlichen Prüfzeugnis/allgemeiner bauaufsichtlicher Zulassung, Feuerwiderstandsklasse R 90 DIN 4102-11,
Rohrleitung mit vorh. Wärmedämmung, Rohraußendurchmesser 110 mm, Dämmung aus Mineralwolle, Schmelzpunkt im Bereich der klassifizierten Bauteildurchführung größer 1000 Grad C, DIN 4102-17, Brandverhaltensklasse DIN EN 13501-1 A1 (nichtbrennbar), Verlegung im Gebäude, Decke aus Stahlbeton, Dicke 160 mm, runder Durchbruch ohne Hüllrohr, Durchmesser über 100 bis 150 mm.
Menge: 2,000 St
Leistungsbereichkatalog: 047
DIN276_08: 499
Kostengruppe DIN 276 2018-12: 499

**04.01.0060 Brandschutzabschottung Rohr PP R90 AD 50mm Decke D 160mm Durchm. 50-100mm**
STLB-Bau 2026-04 047
Brandschutzabschottung von Rohrleitung aus PP, Baustoffklasse DIN 4102-1 B1 (schwerentflammbar), mit allgemeinem bauaufsichtlichen Prüfzeugnis/allgemeiner bauaufsichtlicher Zulassung, Feuerwiderstandsklasse R 90 DIN 4102-11,
Rohrleitung nicht gedämmt, für Wasser/Abwasser, Rohraußendurchmesser 50 mm, Verlegung im Gebäude, Decke aus Stahlbeton, Dicke 160 mm, runder Durchbruch, Durchmesser über 50 bis 100 mm.
Menge: 2,000 St
Leistungsbereichkatalog: 047
DIN276_08: 499
Kostengruppe DIN 276 2018-12: 499

**04.01.0070 Brandschutzabschottung Rohr PP R90 AD 110mm Decke D 160mm Durchm. 100-150mm**
STLB-Bau 2026-04 047
Brandschutzabschottung von Rohrleitung aus PP, Baustoffklasse DIN 4102-1 B1 (schwerentflammbar), mit allgemeinem bauaufsichtlichen Prüfzeugnis/allgemeiner bauaufsichtlicher Zulassung, Feuerwiderstandsklasse R 90 DIN 4102-11,
Rohrleitung nicht gedämmt, für Wasser/Abwasser, Rohraußendurchmesser 110 mm, Verlegung im Gebäude, Decke aus Stahlbeton, Dicke 160 mm, runder Durchbruch, Durchmesser über 100 bis 150 mm.
Menge: 2,000 St
Leistungsbereichkatalog: 047
DIN276_08: 499
Kostengruppe DIN 276 2018-12: 499

**04.01.0080 Revisionsunterlagen**
Revisionsunterlagen, eingeheftet in Ordner,
Inhalt nach VOB, DIN 18381.
Zusätzlich müssen folgende Unterlagen
gemäß Inhaltverzeichnis übergeben werden:

1.  Betriebskarteien
1.1  BK 01 Wartung / Prüfungen
1.2  BK 02 Anlagenbeschreibung

2.  Konformitätserklärung
2.1  Errichtererklärung
2.2  Fachunternehmererklärung
2.3  Fachbauleitererklärung
2.4  EG-Konformitätserklärung
2.5  CE-Bestätigung

3.  Anlagenbeschreibung
3.1  Anlagenbeschreibung
3.2  Beschilderungsliste Absperrventile
3.3  Spülprotokoll Hygienespülung Trinkwasser

4.  Instandhaltungsanweisungen
4.1  Arbeitskarte Kostengruppe 410
4.2  Instandhaltungsanweisungen

5.  Unfallverhütungsvorschriften
5.1  UVV-Liste
5.2  Unfallverhütungsvorschriften
5.3  DGUV Vorschrift 3

6.  Geräteliste + Herstellerverzeichnis
6.1  Herstellerverzeichnis
6.2  Geräteliste

7.  Produkt-Datenblätter

8.  Abnahmebescheinigung
8.1  Abnahmebescheinigung 442

9.  Einweisungsprotokoll
9.1  Einweisungsprotokoll

10.  Messprotokoll(e)
10.1  Protokoll für das Spülen mit Wasser
10.2  Druckprobenprotokolle
10.3  Protokoll Inbetriebnahme Warmwasseranlage

11.  Sonstige Bescheinigungen
11.1  Prüfzeugnisse Brandschutz
11.2  Übereinstimmungserklärungen Brandschutz

12.  Bestandspläne
12.1  Grundrisse Sanitär
12.2  Strangschema

Die Unterlagen sind 1-fach in Papier
und auf CD auszuführen. Des Weiteren in digitaler Version zur Verfügung zu stellen.
Menge: 1,000 St
DIN276_08: 499

#### Abschnitt 04.02 Dämmung

**04.02.0010 Kältedämmung Rohr DN15 Gebäude flexibler Elastomerschaum D 9mm**
STLB-Bau 2026-04 047
Kältedämmung DIN 4140, an Rohrleitung, DN 15, Rohrverbindung als Pressverbindung, im Gebäude, Dämmung aus flexiblem Elastomerschaum DIN EN 14304, Dämmschichtdicke mind. 9 mm, Baustoffklasse DIN 4102-1 B1 (schwerentflammbar), Wärmeleitfähigkeit 0,036 W/(mK) bei 0 Grad C Mitteltemperatur DIN EN 12667, Wasserdampfdiffusionswiderstandszahl 3000 DIN EN ISO 12629, DIN EN 12086.
Menge: 4,000 m
Leistungsbereichkatalog: 047
DIN276_08: 499
Kostengruppe DIN 276 2018-12: 499

**04.02.0020 Kältedämmung Rohr DN20 Gebäude flexibler Elastomerschaum D 9mm**
STLB-Bau 2026-04 047
Kältedämmung DIN 4140, an Rohrleitung, DN 20, Rohrverbindung als Pressverbindung, im Gebäude, Dämmung aus flexiblem Elastomerschaum DIN EN 14304, Dämmschichtdicke mind. 9 mm, Baustoffklasse DIN 4102-1 B1 (schwerentflammbar), Wärmeleitfähigkeit 0,036 W/(mK) bei 0 Grad C Mitteltemperatur DIN EN 12667, Wasserdampfdiffusionswiderstandszahl 3000 DIN EN ISO 12629, DIN EN 12086.
Menge: 6,000 m
Leistungsbereichkatalog: 047
DIN276_08: 499
Kostengruppe DIN 276 2018-12: 499

**04.02.0030 Kältedämmung Rohr DN25 Gebäude flexibler Elastomerschaum D 9mm**
STLB-Bau 2026-04 047
Kältedämmung DIN 4140, an Rohrleitung, DN 25, Rohrverbindung als Pressverbindung, im Gebäude, Dämmung aus flexiblem Elastomerschaum DIN EN 14304, Dämmschichtdicke mind. 9 mm, Baustoffklasse DIN 4102-1 B1 (schwerentflammbar), Wärmeleitfähigkeit 0,036 W/(mK) bei 0 Grad C Mitteltemperatur DIN EN 12667, Wasserdampfdiffusionswiderstandszahl 3000 DIN EN ISO 12629, DIN EN 12086.
Menge: 6,000 m
Leistungsbereichkatalog: 047
DIN276_08: 499
Kostengruppe DIN 276 2018-12: 499

**04.02.0040 Kältedämmung Rohr DN15 Gebäude flexibler Elastomerschaum D 13mm**
STLB-Bau 2026-04 047
Kältedämmung DIN 4140, an Rohrleitung, DN 15, Rohrverbindung als Pressverbindung, im Gebäude, Dämmung aus flexiblem Elastomerschaum DIN EN 14304, Dämmschichtdicke mind. 13 mm, Baustoffklasse DIN 4102-1 B1 (schwerentflammbar), Wärmeleitfähigkeit 0,036 W/(mK) bei 0 Grad C Mitteltemperatur DIN EN 12667, Wasserdampfdiffusionswiderstandszahl 3000 DIN EN ISO 12629, DIN EN 12086.
Menge: 18,000 m
Leistungsbereichkatalog: 047
DIN276_08: 499
Kostengruppe DIN 276 2018-12: 499

**04.02.0050 Kältedämmung Rohr DN20 Gebäude flexibler Elastomerschaum D 13mm**
STLB-Bau 2026-04 047
Kältedämmung DIN 4140, an Rohrleitung, DN 20, Rohrverbindung als Pressverbindung, im Gebäude, Dämmung aus flexiblem Elastomerschaum DIN EN 14304, Dämmschichtdicke mind. 13 mm, Baustoffklasse DIN 4102-1 B1 (schwerentflammbar), Wärmeleitfähigkeit 0,036 W/(mK) bei 0 Grad C Mitteltemperatur DIN EN 12667, Wasserdampfdiffusionswiderstandszahl 3000 DIN EN ISO 12629, DIN EN 12086.
Menge: 20,000 m
Leistungsbereichkatalog: 047
DIN276_08: 499
Kostengruppe DIN 276 2018-12: 499

**04.02.0060 Wärmedämmung Rohr DN15 Gebäude Mineralwolle Rohrschale D 20mm**
STLB-Bau 2026-04 047
Wärmedämmung ohne Ummantelung DIN 4140 an haus- und betriebstechnischen Anlagen, an Rohrleitung, DN 15, im Gebäude, Dämmung aus Mineralwolle DIN EN 14303, als Rohrschale, Dämmschichtdicke 20 mm, Baustoffklasse DIN 4102-1 A2 (nichtbrennbar), Wärmeleitfähigkeit 0,035 W/(mK) bei 40 Grad C Mitteltemperatur DIN EN 12667, kaschiert mit Alufolie.
Menge: 10,000 m
Leistungsbereichkatalog: 047
DIN276_08: 499
Kostengruppe DIN 276 2018-12: 499

**04.02.0070 Wärmedämmung Rohr DN15 Gebäude Mineralwolle Rohrschale D 30mm**
STLB-Bau 2026-04 047
Wärmedämmung ohne Ummantelung DIN 4140 an haus- und betriebstechnischen Anlagen, an Rohrleitung, DN 15, im Gebäude, Dämmung aus Mineralwolle DIN EN 14303, als Rohrschale, Dämmschichtdicke 30 mm, Baustoffklasse DIN 4102-1 A2 (nichtbrennbar), Wärmeleitfähigkeit 0,035 W/(mK) bei 40 Grad C Mitteltemperatur DIN EN 12667, kaschiert mit Alufolie.
Menge: 8,000 m
Leistungsbereichkatalog: 047
DIN276_08: 499
Kostengruppe DIN 276 2018-12: 499

**04.02.0080 Wärmedämmung Rohr DN20 Gebäude Mineralwolle Rohrschale D 30mm**
STLB-Bau 2026-04 047
Wärmedämmung ohne Ummantelung DIN 4140 an haus- und betriebstechnischen Anlagen, an Rohrleitung, DN 20, im Gebäude, Dämmung aus Mineralwolle DIN EN 14303, als Rohrschale, Dämmschichtdicke 30 mm, Baustoffklasse DIN 4102-1 A2 (nichtbrennbar), Wärmeleitfähigkeit 0,035 W/(mK) bei 40 Grad C Mitteltemperatur DIN EN 12667, kaschiert mit Alufolie.
Menge: 24,000 m
Leistungsbereichkatalog: 047
DIN276_08: 499
Kostengruppe DIN 276 2018-12: 499

**04.02.0090 Wärmedämmung Rohr DN25 Gebäude Mineralwolle Rohrschale D 30mm**
STLB-Bau 2026-04 047
Wärmedämmung ohne Ummantelung DIN 4140 an haus- und betriebstechnischen Anlagen, an Rohrleitung, DN 25, im Gebäude, Dämmung aus Mineralwolle DIN EN 14303, als Rohrschale, Dämmschichtdicke 30 mm, Baustoffklasse DIN 4102-1 A2 (nichtbrennbar), Wärmeleitfähigkeit 0,035 W/(mK) bei 40 Grad C Mitteltemperatur DIN EN 12667, kaschiert mit Alufolie.
Menge: 4,000 m
Leistungsbereichkatalog: 047
DIN276_08: 499
Kostengruppe DIN 276 2018-12: 499

#### Abschnitt 04.03 Befestigungen

**04.03.0010 Rohrschelle Stahl verz L bis 0,5m DN15**
STLB-Bau 2026-04 042
Rohraufhängung als Rohrschelle, aus verzinktem Stahl, mit schalldämmenden Einlagen, Anforderungen entsprechend DIN 4109-1, Temperaturbereich - 40 bis 110 Grad C, Länge Aufhängung bis 0,5 m, Befestigung mit Gewindestäben, mit bauaufsichtlich zugelassenen Dübeln, einschl. Bohrarbeiten, Rohr aus Stahl, DN 15.
Menge: 30,000 St
Leistungsbereichkatalog: 042

**04.03.0020 Rohrschelle Stahl verz L bis 0,5m DN20**
STLB-Bau 2026-04 042
Rohraufhängung als Rohrschelle, aus verzinktem Stahl, mit schalldämmenden Einlagen, Anforderungen entsprechend DIN 4109-1, Temperaturbereich - 40 bis 110 Grad C, Länge Aufhängung bis 0,5 m, Befestigung mit Gewindestäben, mit bauaufsichtlich zugelassenen Dübeln, einschl. Bohrarbeiten, Rohr aus Stahl, DN 20.
Menge: 30,000 St
Leistungsbereichkatalog: 042

**04.03.0030 Rohrschelle Stahl verz L bis 0,5m DN25**
STLB-Bau 2026-04 042
Rohraufhängung als Rohrschelle, aus verzinktem Stahl, mit schalldämmenden Einlagen, Anforderungen entsprechend DIN 4109-1, Temperaturbereich - 40 bis 110 Grad C, Länge Aufhängung bis 0,5 m, Befestigung mit Gewindestäben, mit bauaufsichtlich zugelassenen Dübeln, einschl. Bohrarbeiten, Rohr aus Stahl, DN 25.
Menge: 20,000 St
Leistungsbereichkatalog: 042

**04.03.0040 Rohrschelle Stahl verz L bis 0,5m DN50**
STLB-Bau 2026-04 042
Rohraufhängung als Rohrschelle, aus verzinktem Stahl, mit schalldämmenden Einlagen, Anforderungen entsprechend DIN 4109-1, Temperaturbereich - 40 bis 110 Grad C, Länge Aufhängung bis 0,5 m, Befestigung mit Gewindestäben, mit bauaufsichtlich zugelassenen Dübeln, einschl. Bohrarbeiten, Rohr aus Stahl, DN 50.
Menge: 18,000 St
Leistungsbereichkatalog: 042
DIN276_08: 412
Kostengruppe DIN 276 2018-12: 412

**04.03.0050 Rohrschelle Stahl verz L bis 0,5m DN75**
STLB-Bau 2026-04 042
Rohraufhängung als Rohrschelle, aus verzinktem Stahl, mit schalldämmenden Einlagen, Anforderungen entsprechend DIN 4109-1, Temperaturbereich - 40 bis 110 Grad C, Länge Aufhängung bis 0,5 m, Befestigung mit Gewindestäben, mit bauaufsichtlich zugelassenen Dübeln, einschl. Bohrarbeiten, Rohr aus Stahl, DN 75.
Menge: 4,000 St
Leistungsbereichkatalog: 042
DIN276_08: 412
Kostengruppe DIN 276 2018-12: 412

**04.03.0060 Rohrschelle Stahl verz L bis 0,5m DN100**
STLB-Bau 2026-04 042
Rohraufhängung als Rohrschelle, aus verzinktem Stahl, mit schalldämmenden Einlagen, Anforderungen entsprechend DIN 4109-1, Länge Aufhängung bis 0,5 m, Befestigung mit Gewindestäben, mit bauaufsichtlich zugelassenen Dübeln, einschl. Bohrarbeiten, Befestigungsuntergrund Beton, Rohr aus Stahl, DN 100.
Menge: 16,000 St
Leistungsbereichkatalog: 042
DIN276_08: 412
Kostengruppe DIN 276 2018-12: 412

**04.03.0070 Rohrschelle Stahl verz L bis 0,5m DN125**
STLB-Bau 2026-04 042
Rohraufhängung als Rohrschelle, aus verzinktem Stahl, mit schalldämmenden Einlagen, Anforderungen entsprechend DIN 4109-1, Länge Aufhängung bis 0,5 m, Befestigung mit Gewindestäben, mit bauaufsichtlich zugelassenen Dübeln, einschl. Bohrarbeiten, Befestigungsuntergrund Beton, Rohr aus Stahl, DN 125.
Menge: 12,000 St
Leistungsbereichkatalog: 042
DIN276_08: 412
Kostengruppe DIN 276 2018-12: 412

**04.03.0080 Rohrschelle Stahl verz L bis 0,5m DN140**
STLB-Bau 2026-04 042
Rohraufhängung als Rohrschelle, aus verzinktem Stahl, mit schalldämmenden Einlagen, Anforderungen entsprechend DIN 4109-1, Länge Aufhängung bis 0,5 m, Befestigung mit Gewindestäben, mit bauaufsichtlich zugelassenen Dübeln, einschl. Bohrarbeiten, Befestigungsuntergrund Beton, Rohr aus Stahl, DN 140.
Menge: 4,000 St
Leistungsbereichkatalog: 042
DIN276_08: 412
Kostengruppe DIN 276 2018-12: 412

**04.03.0090 Rohrschelle Stahl verz L bis 0,5m DN200**
STLB-Bau 2026-04 042
Rohraufhängung als Rohrschelle, aus verzinktem Stahl, mit schalldämmenden Einlagen, Anforderungen entsprechend DIN 4109-1, Länge Aufhängung bis 0,5 m, Befestigung mit Gewindestäben, mit bauaufsichtlich zugelassenen Dübeln, einschl. Bohrarbeiten, Befestigungsuntergrund Beton, Rohr aus Stahl, DN 200.
Menge: 4,000 St
Leistungsbereichkatalog: 042
DIN276_08: 412
Kostengruppe DIN 276 2018-12: 412

#### Abschnitt 04.04 Stundenlohnarbeiten

**04.04.0010 Monteur/-in sämtliche Kosten/Zuschläge**
STLB-Bau 2026-04 091
Stundenlohnarbeiten durch Monteur/-in
der Verrechnungssatz für die jeweilige Arbeitskraft umfasst sämtliche Aufwendungen wie Lohn- und Gehaltskosten, Lohn- und Gehaltsnebenkosten, Zuschläge, lohngebundene und lohnabhängige Kosten, sonstige Sozialkosten, Gemeinkosten, Wagnis und Gewinn.
Menge: 25,000 h
Leistungsbereichkatalog: 091

**04.04.0020 Helfer/-in sämtliche Kosten/Zuschläge**
STLB-Bau 2026-04 091
Stundenlohnarbeiten durch Helfer/-in
der Verrechnungssatz für die jeweilige Arbeitskraft umfasst sämtliche Aufwendungen wie Lohn- und Gehaltskosten, Lohn- und Gehaltsnebenkosten, Zuschläge, lohngebundene und lohnabhängige Kosten, sonstige Sozialkosten, Gemeinkosten, Wagnis und Gewinn.
Menge: 25,000 h
Leistungsbereichkatalog: 091
